# Kanalsanierung26 Marienheide
Angebotsaufforderung (GAEB DA XML 3.3, DA83)
Projekt: SAN_K...
Währung: EUR
Erstellt mit: GXML Toolbox V3.3 R20220330, ORCA AVA 25.0.5 - Enterprise Edition 25.00.05, 26.01.2026

## Allgemeine Informationen
Die allgemeine Baubeschreibung ist den Ausschreibungsunterlagen beigefügt und ist zu beachten.
Die Positionen wurden in Anlehnung an
das STLB-Bau erstellt.

Punktfolgen in den Beschreibungen des Leistungsverzeichnisses sind vom Bieter auszufüllen.

Das Leistungverzeichnis ist in zwei Abschnitte unterteilt (Renovation/Reparatur).
Die Leistungen sind den entsprechenden Haltungen und Schächten aus den Vorinformationen der jeweiligen Abschnitte abzurechnen.

## 01 Kanalsanierungmarienheide2026

### Abschnitt 01 Renovation

*Hinweis: Hinweis Leistungen Renovation*
Die im nachfolgenden Abschnitt aufgeführten Leistungen sind Haltungs- und Schachtgenau gem. der Ausführungsplanung beigefügten Haltungs- und Schachtliste für die Renovation zuzordnen und abzurechnen.

Haltungen:

12580
12590
12600
12610
12620
12630
12640
12650
12660
12665
12740
12980
14410
15050
15060
15080
15170
15280
34240
34250
34260
S13600
S32360
S32510

Schächte:

12580
12590
12600
12610
12630
12640
12650
12660
12740
12750
12990
14410
14420
15050
15080
15090
15290
34240
34250
34260
34270

#### Titel 01.01 Baustellen- und Sicherungseinrichtungen

##### Bereich 01.01.01 Baustellen- und Sicherungseinrichtunge

*Hinweis: Hinweis zur Verkehrssicherung*
Die Verkehrssicherung ist nach Angaben des zuständigen Amtes sowie in Absprache mit der örtlichen Bauüberwachung durchzuführen.
Die technischen Regeln für Arbeitsstätten (ASR A5.2) sind zu berücksichtigen.
Die Arbeiten sind so zu organisieren, dass bei Absperrungen  ausreichende Zufahrts- und Fluchtmöglichkeiten bestehen. Unmittelbar betroffene Anlieger sind über Art und Dauer der jeweiligen Absperrmaßnahme zu informieren.
Die Arbeiten umfassen das An- und Abfahren, Aufstellen,
Abbauen, Umsetzen, Vorhalten und Betreiben
der erforderlichen Elemente der Verkehrssicherung,
einschl. aller Kontrollfahrten.

**01.01.01.0001 Baustelleneinrichtung für die Renovierung**
Einrichten und Räumen der Baustelle, Vorhalten der Baustelleneinrichtung für sämtliche in der Leistungsbeschreibung aufgeführten Leistungen der geschlossenen Bauweise (Renovierung),
für längerfristige Arbeiten in umschlossenen Räumen an in Betrieb befindlichem Kanalsystem,

einschließlich der sicherheitstechnischen Maßnahmen der bauausführenden Firma (Eigenüberwachung),
Einrichtungen, Geräte und Unterlagen

Die Vergütung erfolgt einmalig pro Haltung.
Menge: 24,000 St

**01.01.01.0002 Einrichtung der Verkehrssicherung**
Einrichtung der Verkehrssicherung gem. Regel-/Musterplan für die während der Kanalsanierungsarbeiten durchzuführenden Verkehrssicherungsmaßnahmen, einschließlich der verkehrsrechtlichen Anordnung bzw. Genehmigung.
Nach Abschluss der Sanierungsarbeiten ist der Abbau unverzüglich durchzuführen. Die Beantragung der Genehmigung darf nur nach vorheriger Zustimmung des Auftraggebers erfolgen. Der Entwurf des Verkehrszeichenplans ist rechtzeitig vor der Einreichung dem Auftraggeber vorzulegen.

Folgende Leistungen sind im Einheitspreis zu berücksichtigen:
-Auf- und Abbau, ständiges Vorhalten, Betreiben sowie Umsetzen der Verkehrssicherungseinrichtungen entsprechend dem Baufortschrittes
-Bereitstellung aller notwendigen Materialien gemäß StVO, ZTV-SA 97, DIN 18299, Ziffern 4.2.9 und 4.2.10
-Berücksichtigung und Umsetzung der Auflagen von zuständigen Ämtern, der Polizei und weiteren Beteiligten vor Beginn der Arbeiten
-Erstellung des Verkehrszeichenplans
-Beantragung und Einholung der verkehrsrechtlichen Anordnung/Genehmigung
-Zahlung der anfallenden Gebühren
-Teilnahme an erforderlichen Ortsterminen

Die Absperrung erfolgt in ca. 8 verschiedenen Straßen.
Die Vergütung erfolgt einmalig pro Haltung.
Menge: 24,000 St

**01.01.01.0003 Bürgerinformation**
*** Pauschalposition
Info Blätter in Abstimmung mit der Örlichen Bauüberwachung erstellen, ausdrucken und 48 Stunden vor Baubeginn an die Anwohner verteilen.
Menge: 1,000 psch

#### Titel 01.02 vorbereitende Leistungen

##### Bereich 01.02.01 Wasserlenkung

*Hinweis: Hinweis zur Abwasserhaltung für Kanalsanierung*
Die folgenden Positionen dieses Titels beinhalten die Arbeiten zur Abwasserhaltung im Rahmen der Kanalsanierung.
Der AN hat die Abwasserhaltung des Hauptkanals und der Anschlussleitungen während der Dauer der Kanalsanierungsarbeiten zum schadlosen Über-, Ab- bzw. Umleiten der anfallenden Abwassermengen zu gewährleisten, z.B. durch:
- Überpumpen oder mittels Hebeanlagen, soweit möglich aus
  vorhandenen Revisionsschächten bzw. Öffnungen in eine
  geeignete Kanalhaltung
- Absperren und gezielter, schadloser Rückstau bis max.
  Rohrscheitelhöhe und Umleiten im vermaschten Kanalsystem
  (bei begehbaren Profilen in der Regel nicht möglich)
- geschlossene Umleitung innerhalb des Kanals
  (nur bei begehbaren Profilen)
- Außerbetriebnahme von Sinkkästen
- eine Kombination der vorgenannten Möglichkeiten.

Dies betrifft auch die an Schächten angeschlossenen Seitenzuläufe im Einflussbereich der Sanierungsmaßnahme.

Schäden, die bei Ausfall oder unsachgemäßem Betrieb der Anlage entstehen, gehen voll zu Lasten des AN.

Der AN hat beim Absperren und Überpumpen dafür Sorge zu tragen, dass keine Beeinträchtigung durch Rückstau in den Kellerräumen der Anlieger auftreten kann.

Für mehrgeschossige Wohnhäuser ist eine einfache Absperrung der Hausanschlussleitungen mit Absperrblasen nicht zulässig.
Gleiches gilt bei Einfamilienhäusern für längerfristige Absperrungen.

Für begehbare Profile ist zu beachten:
Die Arbeiten sind in der Regel nur bei Trockenwetter durchzuführen. In Straßen, in denen eine oberirdische Führung der Abwasserüberleitung nicht möglich ist, sind unterirdische Abwasserdurchleitungen durch den zu sanierenden Kanal mittels seitlich aufgehängter oder in der Sohle verlegter Ersatzleitungen einzusetzen und zu betreiben. Diese können im Freispiegelgefälle oder mit Pumpen betrieben werden.
Für umfangreichere Sanierungsarbeiten, die mehrere Tage in Anspruch nehmen, ein häufiges Hin- und Herlaufen zwischen Schacht und Arbeitsbereich sowie die Beseitigung von Materialresten und Rückprall erfordern, ist neben dem Arbeitsbereich auch der Zugangsbereich zwischen Einsteigschacht und Arbeitsbereich abwasserfrei zu halten.

Folgende Leistungen sind in die unter dem Titel "Abwasserhaltung (Kanalsanierung)" aufgeführten Positionen einzukalkulieren:
An- und Abtransport, Herstellung und Abbau, Vorhaltung, Betrieb und Überwachung einschl. aller Kosten für Materialien (Absperr- und Durchflussblasen, Rohre, Abzweige und Halterungen, Abmauerungen und Sandsackbarrieren, Pumpen, Schläuche, Stromaggregrate/Stromanschlüsse), Personal, Betriebsstoffe/-mittel, Entsorgungskosten, Erstellung von Protokollen, Nebenarbeiten, hydraulische Dimensionierung, Maßnahmen zur Verhinderung des Rückflusses, Abdichten der vorh. Rohrleitungen, Überfahrrampen bei oberirdischer Überleitung,  Sicherung der ausgelegten Schläuche und Leitungen, Vorhaltung von Ersatzpumpen und Notstromaggregate in ausreichender Stückzahl auf der Baustelle während der gesamten Bauzeit.

Ferner ist auch das Erstellen und Beseitigen von Abmauerungen (Dicke nach stat. Erfordernissen mit Nachweis durch AN), bei begehbaren Profilen ferner das Erschwernis für geschlossene Umleitungen innerhalb des Kanals, das Leerpumpen nach dem Einrichten der Wasserhaltung, nach der Reinigung sowie die Restentleerung und Trocknung der zu sanierenden Stellen im Sohlbereich einzukalkulieren.

Das Wasserhaltungskonzept ist der örtlichen Bauüberwachung des AG rechtzeitig vor Einrichtung vorzulegen und durch diese freigeben zu lassen.

Kanallängen für die Überleitung, Sohlhöhen für die Bestimmung von geodätischen Förderhöhen etc. sind den beigefügten Planunterlagen zu entnehmen.

Eine Vergütung erfolgt nur bei tatsächlicher Ausführung dieser Arbeiten. Der Nachweis ist über Skizzen und Fotos zu dokumentieren.

Gegebenenfalls erforderlicher Nachunternehmereinsatz ist entsprechend zu berücksichtigen.

Die Schächte sollen im selben Zuge der Renovationsarbeiten mitsaniert werden um zusätzliche Reinigungen/Wasserhaltungen zu vermeiden.

**01.02.01.0001 Erstellung Wasserhaltungskonzept (Abschnitt Renovierung)**
Erstellung eines Konzeptes zur Wasserhaltung des Hauptkanals und der Anschlussleitungen, für den im Abschnitt Renovation enthaltenen Sanierungsarbeiten der Haltungen und Schächte.
Zusammenstellung mit Angabe von Lage und geplantes Verfahren und entsprechenden Fotos.
Menge: 1,000 St

**01.02.01.0002 Aufrechterhaltung der Vorflut des Hauptkanals durch Überpumpen/Hebeanlagen h = 200 - 450 mm (Renovierung)**
Aufrechterhaltung der Vorflut des Hauptkanals während der gesamten Bauzeit der Kanalsanierungsarbeiten durch Überpumpen/Hebeanlagen in Rohr- und Schlauchsystemen,
zum schadlosen Überleiten der anfallenden Abwassermengen,
für Renovierungsarbeiten.

Entwässerungsart: Schmutz-, Regen- oder Mischwasser
Profil: Kreis- und Eiprofile
Lichte Profilhöhe Hauptkanal: 200 bis 450 mm
Mittlere Einzellänge der Haltungen: '40' m

Fördermenge: bis 25 l/s

Abrechnung je Haltung als 1 St.
Fiktive Schächte (z.B. Einleitpunkte oder Lüftungen) ohne Einstieg zählen nicht als haltungsbildend.
Menge: 22,000 St

**01.02.01.0003 Aufrechterhaltung der Vorflut des Hauptkanals durch Überpumpen/Hebeanlagen h > 450 - 900 mm (Renovierung)**
Aufrechterhaltung der Vorflut des Hauptkanals während der gesamten Bauzeit der Kanalsanierungsarbeiten durch Überpumpen/Hebeanlagen in Rohr- und Schlauchsystemen,
zum schadlosen Überleiten der anfallenden Abwassermengen,
für Renovierungsarbeiten.

Entwässerungsart: Schmutz-, Regen- oder Mischwasser
Profil: Kreis- und Eiprofile
Lichte Profilhöhe Hauptkanal: über 450 bis 900 mm
Mittlere Einzellänge der Haltungen: '40' m

Fördermenge: bis 42 l/s

Abrechnung je Haltung als 1 St.
Fiktive Schächte (z.B. Einleitpunkte oder Lüftungen) ohne Einstieg zählen nicht als haltungsbildend.
Menge: 1,000 St

**01.02.01.0004 Rückhaltung der Vorflut des Hauptkanals h = 200 - 450 mm während Kanalsanierung**
Abwasserhaltung des Hauptkanals durch Rückstau oder teilweisen Rückstau im Kanalsystem während der gesamten Bauzeit der Kanalsanierungsarbeiten.

Entwässerungsart: Schmutz-, Regen- oder Mischwasser
Profil: Kreis- und Eiprofile
Lichte Profilhöhe Hauptkanal: 200 bis 450 mm
Mittlere Einzellänge der Haltungen: 40 'm

Abrechnung je Haltung als 1 St.
Fiktive Schächte (z.B. Einleitpunkte oder Lüftungen) ohne Einstieg zählen nicht als haltungsbildend.
Menge: 1,000 St

##### Bereich 01.02.02 Reinigung

*Hinweis: Hinweis Reinigungsarbeiten*
Die folgenden Positionen dieses Titels umfassen die Reinigungsarbeiten von Abwasseranlagen. Diese Arbeiten sind gemäß den Vorgaben der DWA-M 149-5 auszuführen und dürfen nur von Unternehmen durchgeführt werden, die das Gütezeichen Kanalbau der Beurteilungsgruppe R besitzen. Auf Verlangen des Auftraggebers sind entsprechende Nachweise vorzulegen.

Folgende Leistungen sind in den Einheitspreis einzukalkulieren und werden nicht gesondert vergütet:
- An- und Abfahrt sämtlicher Fahrzeuge und Geräte
- Vorhalten und Betreiben der Geräte
- Herstellung und Abbau einschl. aller erforderlichen Anlagen
- Kosten des Spülwassers
- alle Umrüst- und Umsetzarbeiten
- Bedienungspersonal
- Betriebsstoffe/-mittel
- Erstellung von Protokollen
- sämtliche Nebenarbeiten

Der in den Positionen angegebene Verschmutzungsgrad bezieht sich auf den vorhandenen Kanalquerschnitt.

**01.02.02.0001 Kanalreinigung Hauptkanal h <= 400 mm, Verschmutzungsgrad <= 20 %**
Reinigen des Abwasserhauptkanals mit kombinierten Hochdruckspül- und Sauggeräten, ggfs. mit mechanischem Räumgerät, z.B. Reinigungsbürste, Spülschlauch und Kanalsauger.Transport und Entsorgung des Räumgutes werden gesondert vergütet.

Entwässerungsart: Schmutz-, Regen- oder Mischwasser
Profil: Kreis-, Ei- und Sonderprofile
Lichte Profilhöhe: bis 400 mm
Verschmutzungsgrad: bis 20 %
Spüldruck: 60 bis 80 bar an der Düse
Menge: 700,000 m

**01.02.02.0002 Kanalreinigung Hauptkanal h <= 400 mm, Verschmutzungsgrad > 20 - 40 %**
Reinigen des Abwasserhauptkanals mit kombinierten Hochdruckspül- und Sauggeräten, ggfs. mit mechanischem Räumgerät, z.B. Reinigungsbürste, Spülschlauch und Kanalsauger.
Transport und Entsorgung des Räumgutes werden gesondert vergütet.

Entwässerungsart: Schmutz-, Regen- oder Mischwasser
Profil: Kreis-, Ei- und Sonderprofile
Lichte Profilhöhe: bis 400 mm
Verschmutzungsgrad: größer 20 bis 40 %
Spüldruck: 60 bis 80 bar an der Düse
Menge: 40,000 m

**01.02.02.0003 Kanalreinigung Hauptkanal h > 400 - 700 mm, Verschmutzungsgrad <= 20 %**
Reinigen des Abwasserhauptkanals mit kombinierten Hochdruckspül- und Sauggeräten, ggfs. mit mechanischem Räumgerät, z.B. Reinigungsbürste, Spülschlauch und Kanalsauger.
Transport und Entsorgung des Räumgutes werden gesondert vergütet.

Entwässerungsart: Schmutz-, Regen- oder Mischwasser
Profil: Kreis-, Ei- und Sonderprofile
Lichte Profilhöhe: größer 400 bis 700 mm
Verschmutzungsgrad: bis 20 %
Spüldruck: 60 bis 80 bar an der Düse
Menge: 105,000 m

**01.02.02.0004 Kanalreinigung Hauptkanal h > 400 - 700 mm, Verschmutzungsgrad > 20 - 40 %**
Reinigen des Abwasserhauptkanals mit kombinierten Hochdruckspül- und Sauggeräten, ggfs. mit mechanischem Räumgerät, z.B. Reinigungsbürste, Spülschlauch und Kanalsauger.
Transport und Entsorgung des Räumgutes werden gesondert vergütet.

Entwässerungsart: Schmutz-, Regen- oder Mischwasser
Profil: Kreis-, Ei- und Sonderprofile
Lichte Profilhöhe: größer 400 bis 700 mm
Verschmutzungsgrad: größer 20 bis 40 %
Spüldruck: 60 bis 80 bar an der Düse
Menge: 40,000 m

**01.02.02.0005 Kanalreinigung Hauptkanal h > 700 - 1200 mm, Verschmutzungsgrad <= 20 %**
Reinigen des Abwasserhauptkanals mit kombinierten Hochdruckspül- und Sauggeräten, ggfs. mit mechanischem Räumgerät, z.B. Reinigungsbürste, Spülschlauch und Kanalsauger.
Transport und Entsorgung des Räumgutes werden gesondert vergütet.

Entwässerungsart: Schmutz-, Regen- oder Mischwasser
Profil: Kreis-, Ei- und Sonderprofile
Lichte Profilhöhe: größer 700 bis 1200 mm
Verschmutzungsgrad: bis 20 %
Spüldruck: 60 bis 80 bar an der Düse
Menge: 40,000 m

**01.02.02.0006 Kanalreinigung Hauptkanal h > 700 - 1200 mm, Verschmutzungsgrad > 20 - 40 %**
Reinigen des Abwasserhauptkanals mit kombinierten Hochdruckspül- und Sauggeräten, ggfs. mit mechanischem Räumgerät, z.B. Reinigungsbürste, Spülschlauch und Kanalsauger.
Transport und Entsorgung des Räumgutes werden gesondert vergütet.

Entwässerungsart: Schmutz-, Regen- oder Mischwasser
Profil: Kreis-, Ei- und Sonderprofile
Lichte Profilhöhe: größer 700 bis 1200 mm
Verschmutzungsgrad: größer 20 bis 40 %
Spüldruck: 60 bis 80 bar an der Düse
Menge: 10,000 m

**01.02.02.0007 Schachtreinigung, Tiefe <= 6 m, Ablagerung <= 20 cm, Kanal h <= 1000 mm**
Schachtreinigung im Hochdruckspülverfahren,
als Vorlauf für die optische Inspektion; sowie dem Einstieg für Sanierungsarbeiten
Spülgut aufsaugen, Flüssigphase rückleiten,
Transport und Entsorgung des Räumgutes werden gesondert vergütet.

Tiefe: bis 6 m
Kanalprofil: Kreis-, Ei- und Sonderprofile
Lichte Profilhöhe Hauptkanal: bis 1000 mm
Ablagerungshöhe im Gerinne: bis 20 cm
Menge: 37,000 St

**01.02.02.0008 Schacht räumen manuell, Tiefe <= 6 m, Kanal h <= 1000 mm**
Schacht manuell räumen,
von Einzelteilen und Feststoffen die über die Schachtreinigung nicht entfernt werden konnten.
Als Vorlauf für die optische Inspektion; sowie dem Einstieg für Sanierungsarbeiten
Räumgut aus dem Schacht befördern,
Transport und Entsorgung des Räumgutes werden gesondert vergütet.

Tiefe: bis 6 m
Kanalprofil: Kreis-, Ei- und Sonderprofile
Lichte Profilhöhe Hauptkanal: bis 1000 mm

Die Räumung ist mittels einer Fotodokumentiation (vorher/nachher) festzuhalten.
Menge: 5,000 St

**01.02.02.0009 Räumgut aus Kanal-/Schachtreinigung aufnehmen, laden und entsorgen**
Räumgut aus Kanal-/Schachtreinigung aufnehmen, laden und zu einer zugelassenen Recyclinganlage / Entsorgungsanlage verbringen.
Abfallschlüssel gemäß AVV: 20 03 06
Der Nachweis der geordneten Verwertung ist unmittelbar zu erbringen. Die Kosten der Verwertung sind einzurechnen und durch Wiegekarten der Annahmestelle zu belegen.
Menge: 10,000 t

##### Bereich 01.02.03 Ortung und Inspektion

*Hinweis: Hinweis zu Inspektionsarbeiten*
Die nachfolgenden Positionen dieses Titels umfassen die Arbeiten zur optischen Inspektion von Kanalanlagen. Diese Arbeiten sind gemäß den Vorgaben der DWA-M 149-5 auszuführen und dürfen ausschließlich von Unternehmen mit dem Gütezeichen Kanalbau der Beurteilungsgruppe I durchgeführt werden. Auf Verlangen des Auftraggebers sind entsprechende Nachweise vorzulegen.

Das voraussichtlich eingesetzte Personal ist im Voraus zu benennen. Der genaue Personaleinsatz muss 1 bis 2 Tage vor Beginn der jeweiligen Inspektion namentlich angegeben werden und darf während des gesamten Inspektionszeitraums nur mit Zustimmung des Auftraggebers geändert werden.

Die Zustandserfassung und -beurteilung hat gemäß DIN EN 13508-2, DWA-M 149-2 und DWA-M 149-3 zu erfolgen. Es ist auf die Vollständigkeit der Notation zu achten, und die Zustandskürzel sind in den Inspektionsprotokollen klar zu dokumentieren.

Die Kamerainspektion und -dokumentation sind, soweit möglich, grundsätzlich entgegen der Fließrichtung durchzuführen.

Folgende Leistungen sind im Einheitspreis enthalten und werden nicht gesondert vergütet:

-An- und Abfahrt aller Fahrzeuge und Geräte
-Bereitstellung und Betrieb der Geräte
-Herstellung und Abbau einschließlich aller erforderlichen -Anlagen
-Kosten für das Spülwasser
-Umrüst- und Umsetzarbeiten
-Personal
-Betriebsstoffe und -mittel
-Erstellung von Protokollen
-Sämtliche Nebenarbeiten

**01.02.03.0001 Optische Inspektion Hauptkanal, h <= 400 mm**
Optische Inspektion mittels Schwenkkopf-Farbkamera mit stufenlos veränderbarer Blickrichtung.
Inkl. Auflisten von Daten, Kennzeichnen von Schäden und Anfertigen von Videoaufzeichnungen.
Foto- und Videomaterial sowie Zuordnung der HA / SK werden gesondert vergütet.

Entwässerungsart: Schmutz-, Regen- oder Mischwasser
Profil: Kreis, Ei- und Sonderprofile
Lichte Profilhöhe: bis 400 mm
Menge: 700,000 m

**01.02.03.0002 Optische Inspektion Hauptkanal, h > 400 - 700 mm**
Optische Inspektion mittels Schwenkkopf-Farbkamera mit stufenlos veränderbarer Blickrichtung.
Inkl. Auflisten von Daten, Kennzeichnen von Schäden und Anfertigen von Videoaufzeichnungen .
Foto- und Videomaterial sowie Zuordnung der HA / SK werden gesondert vergütet.

Entwässerungsart: Schmutz-, Regen- oder Mischwasser
Profil: Kreis, Ei- und Sonderprofile
Lichte Profilhöhe: größer 400 bis 700 mm
Menge: 105,000 m

**01.02.03.0003 Optische Inspektion Hauptkanal, h > 700 - 1200 mm**
Optische Inspektion mittels Schwenkkopf-Farbkamera mit stufenlos veränderbarer Blickrichtung.
Inkl. Auflisten von Daten, Kennzeichnen von Schäden und Anfertigen von Videoaufzeichnungen.
Foto- und Videomaterial sowie Zuordnung der HA / SK werden gesondert vergütet.

Entwässerungsart: Schmutz-, Regen- oder Mischwasser
Profil: Kreis, Ei- und Sonderprofile
Lichte Profilhöhe: größer 700 bis 1200 mm
Menge: 40,000 m

**01.02.03.0004 Externer Datenträger zu Sanierungsarbeiten und optischer Inspektion**
Sanierungsarbeiten und optischen Inspektion der Hauptkanäle und/oder Anschlussleitungen mittels Kamerasystem auf Video aufzeichnen und auf externen Datenträger speichern.
Der Datenträger ist dem AG jeweils spätestens mit jeder Abschlagsrechnung überreichen und mit jeder weiteren Abschlagsrechnung durch den AN auszutauschen.
Die Vorhaltung mehrerer Datenträger ist in den Einheitspreis
dieser Position einzukalkulieren.
Speichervolumen: mindestens 500 GB
Der Datenträger ist seitens des AN mit der Schlussrechnung abschließend dem AG zu übergeben und geht hierdurch in das Eigentum des AG über.

Die optische Inspektion und die Arbeitsdokumentation (vor Beginn der Sanierungsarbeiten, nach den Vorarbeiten, nach Beendigung der Sanierungsarbeiten) sind nach folgendem Schema bzw. folgender Ordnerstruktur zu archivieren:

1Haltungsbezeichnung
1.1Optische Inspektion vor Sanierung, Kalibrierergebnisse
1.2Vorarbeiten und Öffnen Roboter
1.3Schlauchlinereinbau
1.4Reparaturtechniken
1.5Optische Inspektion zur Abnahme

Die Videodateien sind wie folgt zu benennen:
Haltungsbzeichnung_Station_Nr.
Menge: 1,000 St

**01.02.03.0005 Leitungsverlauf und Anschlüsse orten**
Leitungsverlauf und Anschlüsse nach Wahl des AN orten aus dem Hauptkanal aus orten, in Absprache mit der Bauüberwachung vor Ort markieren, die Koordinaten aufnehmen und in den Plänen einzeichnen.

Ergebnisse in Dokumentation einfließen lassen, einschl.
TV-Fahrzeug (nach Wahl des AN, und Bedienpersonal.
Bis DN 400; nur bei schwierigen Grenzfällen und auf
Anordnnung des AG.

Abrechnung nur mit entsprechenden Nachweisen (Videodokumentation, Darstellung im Lageplan und Bautagesberichten).
Menge: 6,000 h

#### Titel 01.03 Renovation Haltungen

##### Bereich 01.03.01 Kalibermessung

*Hinweis: Hinweis zur Kalibermessung*
Die nachfolgenden Positionen im Titel "Renovierung" umfassen die Kalibermessung vor der Sanierung über die gesamte Haltungslänge. Diese Messung erfolgt entweder durch ein mechanisches Abtastverfahren oder mittels einer Lasermesseinrichtung.

Bei der Verwendung einer Lasermesseinrichtung muss eine durchgehende, kontinuierliche Durchmessermessung gewährleistet sein. Die Messungen sind rechtzeitig durchzuführen, damit die Ergebnisse bei der Bestellung von Schlauch- und Reliningrohren berücksichtigt werden können. Die Kalibrierung darf nur in einem gereinigten Kanal erfolgen, wobei vorher alle Hindernisse zu beseitigen sind.

Diese Leistungen werden über die entsprechenden Positionen abgerechnet. Die Messungen sind kontinuierlich und mit einer Genauigkeit von +/- 1 mm durchzuführen. Ein aktuelles Kalibrierzertifikat, das die Messgenauigkeit des Geräts bestätigt und nicht älter als 12 Monate sein darf, ist vorzulegen.

Das Ergebnis der Messung ist in einem Protokoll zu dokumentieren und auf einem externen Datenträger zu übergeben. Die Messprotokolle gehen in das Eigentum des Auftraggebers über.

**01.03.01.0001 Kalibermessung Kreisprofil DN 200 - 400**
Kalibermessung der zu sanierenden Haltung über die komplette Haltungslänge. Die Ergebnisse sind in einem Protokoll zu domuntieren und die gemessenen Innendurchmesser grafisch dazustelllen. Die arithmetischen Werte sind in einer Tabelle aufzuführen und digital zur Verfügung zu stellen.

Kreisprofil: DN 200 bis 400

Bieterangaben:
Erläuterung des Verfahrens: '.............................................'
Menge: 800,000 m

**01.03.01.0002 Kalibermessung Kreisprofil > DN 400 - 800**
Kalibermessung der zu sanierenden Haltung über die komplette Haltungslänge. Die Ergebnisse sind in einem Protokoll zu domuntieren und die gemessenen Innendurchmesser grafisch dazustelllen. Die arithmetischen Werte sind in einer Tabelle aufzuführen und digital zur Verfügung zu stellen.

Kreisprofil: größer DN 400 bis 800

Bieterangaben:
Erläuterung des Verfahrens: '.............................................'
Menge: 40,000 m

##### Bereich 01.03.02 Schlauchliner

*Hinweis: Hinweis zum Schlauchlining*
Die nachfolgenden Positionen beinhalten die Renovierung von erdverlegten, drucklosen Abwasserkanälen durch das Schlauchliningverfahren, bei dem vorkonfektionierte und kunstharzgetränkte Schläuche verwendet werden. Der Liner muss formschlüssig unter konstantem Innendruck an die bestehende Rohrwandung angepasst und anschließend ausgehärtet werden.

Vor Beginn der Renovierung sind die Haltungen bzw. Leitungen so vorzubereiten, dass eine einwandfreie Durchführung der Arbeiten möglich ist. Dazu gehört die Lokalisierung und Kennzeichnung der zu sanierenden Leitungen.

Zur Bestimmung der passenden Linernennweite ist eine Kalibrierung der zu sanierenden Haltung notwendig, für die der erforderliche Aufwand gesondert vergütet wird. Anschließend müssen die Abmessungen der Rohre in beiden Schächten überprüft werden.

Die Abrechnungslänge der Schlauchliner basiert auf der Inspektionslänge der letzten vor der Sanierung durchgeführten Inspektion, wobei Zwischenschächte übermessen werden. Abweichungen von mehr als 1 m sind dem Auftraggeber zu melden und bei der Abrechnung zu berücksichtigen.

Es ist zwingend erforderlich, dass der Bieter die anzuwendenden Materialparameter unter "Bieterangaben" verbindlich festlegt. Ein Verstoß gegen diese Vorgabe führt zum Ausschluss aus dem Vergabeverfahren.

Im Einheitspreis sind folgende Leistungen enthalten und werden nicht separat vergütet:

-An- und Abfahrt aller Fahrzeuge und Geräte
-Bereitstellung und Betrieb der Geräte
-Alle Umrüst- und Umsetzarbeiten
-Bedienungspersonal
-Betriebsstoffe und -mittel
-Materialien
-Erstellung von Protokollen
-Alle Nebenarbeiten
-Überprüfung der Nennweite der Altrohre an sämtlichen Schächten
-Reinigung der Haltung nach Vorflutsicherung, unmittelbar vor dem Linereinbau
-Fräsen der Muffenversätze < 1 cm, bedingt durch das Verfahren beim Linereinbau
-Lieferung des Schlauchliners sowie dessen Zuschnitt an Anfangs- und Endschacht
-Öffnen des Schlauchliners in Zwischenschächten
-Entnahme und Abgabe von Probestücken
-Fachgerechte Sanierung der Entnahmestelle mit den erforderlichen Materialien
-Herstellung auslaufender Übergänge vom Schlauchliner zum bestehenden Kanal
-Abdichtung von Ringspalten
-Einmessen und Dokumentation der Lage der Anschlüsse vor dem Einbau des Schlauchliners

Zusätzlich sind Eignungsnachweise, Bescheinigungen sowie Qualifikationen gemäß RAL-GZ 961 vorzulegen.

**01.03.02.0001 Statische Berechnung, Altrohrzustand I oder II, Kreis- und Eiprofile**
Erstellung einer prüffähigen statischen Berechnung gem. DWA-A 143-2, für die Übernahme der Lasten im Altrohrzustand I bzw. II.

Profile:
Kreis und Eiprofile

Statische Randbedingungen gem. DWA-A 143-2 Anhang G,
Mindestangaben für die statische Bereichnung
Menge: 4,000 St

**01.03.02.0002 Schlauchliner DN 250**
Erstellung eines Schlauchliners gem. DWA-A 143-3 in der zu sanierenden Haltung,aus muffenlosem Trägermaterial das mit Reaktionsharz getränkt und sowohl korrosionsfest als auch abwasserbeständig ist.

Statische Randbedingungen
gemäß DWA-M 144-3, Regelstatiktabellen:

Altrohr: Kreisprofil DN 250
Altrohr Material: Beton, Steinzeug, Guss
Altrohrzustand: II
Grundwasserstand: 'bis GOK' (bis 2,5m über Rohrsohle)

Bieterangaben:
Verfahrensname: '.....................................................................'

Art der Aushärtung: '.................................................................'

Trägermaterial: '........................................................................'

Schlauchhersteller: '..................................................................'

Materialkenngruppe DWA-M 144-3, '........................................'

Verbunddicke nach  DWA-M 144-3,
Dicke: '...............' mm

Abriebwert DIN EN 295-3 (Darmstädter Kippversuch):
'...............' mm

Dicke der Verschleißschicht DWA-A 143-3: '...............' mm

Gesamtwanddicke nach Aushärtung: '...............' mm

Verwendetes Harz: '...............'

DIBt-Zulassungs-Nr.: '...............'
Menge: 110,000 m

**01.03.02.0003 Schlauchliner DN 300**
Erstellung eines Schlauchliners gem. DWA-A 143-3 in der zu sanierenden Haltung,aus muffenlosem Trägermaterial das mit Reaktionsharz getränkt und sowohl korrosionsfest als auch abwasserbeständig ist.

Statische Randbedingungen
gemäß DWA-M 144-3, Regelstatiktabellen:

Altrohr: Kreisprofil DN 300
Altrohr Material: Beton, Steinzeug, Guss
Altrohrzustand: II
Grundwasserstand: 'bis GOK' (bis 3,5m über Rohrsohle)

Bieterangaben:
Verfahrensname: '.....................................................................'

Art der Aushärtung: '.................................................................'

Trägermaterial: '........................................................................'

Schlauchhersteller: '..................................................................'

Materialkenngruppe DWA-M 144-3, '........................................'

Verbunddicke nach  DWA-M 144-3,
Dicke: '...............' mm

Abriebwert DIN EN 295-3 (Darmstädter Kippversuch):
'...............' mm

Dicke der Verschleißschicht DWA-A 143-3: '...............' mm

Gesamtwanddicke nach Aushärtung: '...............' mm

Verwendetes Harz: '...............'

DIBt-Zulassungs-Nr.: '...............'
Menge: 590,000 m

**01.03.02.0004 Schlauchliner DN 400**
Erstellung eines Schlauchliners gem. DWA-A 143-3 in der zu sanierenden Haltung,aus muffenlosem Trägermaterial das mit Reaktionsharz getränkt und sowohl korrosionsfest als auch abwasserbeständig ist.

Statische Randbedingungen
gemäß DWA-M 144-3, Regelstatiktabellen:

Altrohr: Kreisprofil DN 400
Altrohr Material: Beton, Steinzeug, Guss
Altrohrzustand: II
Grundwasserstand: 'bis zur GOK' (bis 2,0m über Rohrsole)

Bieterangaben:
Verfahrensname: '.....................................................................'

Art der Aushärtung: '.................................................................'

Trägermaterial: '........................................................................'

Schlauchhersteller: '..................................................................'

Materialkenngruppe DWA-M 144-3, '........................................'

Verbunddicke nach  DWA-M 144-3,
Dicke: '...............' mm

Abriebwert DIN EN 295-3 (Darmstädter Kippversuch):
'...............' mm

Dicke der Verschleißschicht DWA-A 143-3: '...............' mm

Gesamtwanddicke nach Aushärtung: '...............' mm

Verwendetes Harz: '...............'

DIBt-Zulassungs-Nr.: '...............'
Menge: 105,000 m

**01.03.02.0005 Schlauchliner DN 800**
Erstellung eines Schlauchliners gem. DWA-A 143-3 in der zu sanierenden Haltung,aus muffenlosem Trägermaterial das mit Reaktionsharz getränkt und sowohl korrosionsfest als auch abwasserbeständig ist.

Statische Randbedingungen
gemäß DWA-M 144-3, Regelstatiktabellen:

Altrohr: Kreisprofil DN 800
Altrohr Material: Beton, Steinzeug, Guss
Altrohrzustand: II
Grundwasserstand: 'bis zur GOK' (bis 3,0m über Rohrsohle)

Bieterangaben:
Verfahrensname: '.....................................................................'

Art der Aushärtung: '.................................................................'

Trägermaterial: '........................................................................'

Schlauchhersteller: '..................................................................'

Materialkenngruppe DWA-M 144-3, '........................................'

Verbunddicke nach  DWA-M 144-3,
Dicke: '...............' mm

Abriebwert DIN EN 295-3 (Darmstädter Kippversuch):
'...............' mm

Dicke der Verschleißschicht DWA-A 143-3: '...............' mm

Gesamtwanddicke nach Aushärtung: '...............' mm

Verwendetes Harz: '...............'

DIBt-Zulassungs-Nr.: '...............'
Menge: 40,000 m

##### Bereich 01.03.03 Roboterverfahren

*Hinweis: Hinweis zu Kolonne Stundenlohnarbeiten Fräsroboter/ Schlauchlineranlage bei Renovierungsarbeiten zur Entfernung von Hindernissen*
Voraussetzung für die Abrechnung der nachfolgenden Positionen  Kolonne Stundenlohnarbeiten mit Fräsroboter bei Renovierungsarbeiten zur Entfernung von Hindernissen ist,
dass die angefallenen Arbeiten nicht Leistungsgegenstand anderer Positionen (z.B. verfahrensbedingtes Fräsen der Muffenversätze < 1 cm im Zuge Linereinbau, Öffnungen im Schlauchliner herstellen) sind.

Der Verrechnungssatz für die jeweilige Arbeitskraft umfasst sämtliche Aufwendungen wie Lohn- und Gehaltskosten, Lohn- und Gehaltsnebenkosten, Zuschläge, lohngebundene und lohnabhängige Kosten, sonstige Sozialkosten, Gemeinkosten, Wagnis und Gewinn,
der Verrechnungssatz für den Fräsroboter/ Schlauchlineranlage umfasst An- und Abfahrt sämtlicher Fahrzeuge und Geräte sowie deren Aufwendungen für den Betrieb, Gemeinkosten, Wagnis und Gewinn, mit Bedienungspersonal.
Zuschläge für Überstunden sind zu berücksichtigen,
Zuschläge für angeordnete Nacht-, Sonntags- und Feiertagsarbeit sowie für angeordnete Kurzschichtarbeit (9:00 bis 15:00 Uhr) werden über Zulagepositionen gesondert vergütet.
Der Verrechnungssatz gilt unabhängig von der Anzahl der abgerechneten Stunden.
Stundenlohnarbeiten dürfen nur auf Anordnung der örtlichen Bauüberwachung des AG durchgeführt werden.

**01.03.03.0001 Einrichtung der Fräsroboteranlage bei Renovierungsarbeiten**
Einrichtung der Fräsroboteranlage bei Renovierungsarbeiten.
Es sind sämtliche Auf- und Abbauvorgänge, Umrüst- und Umsetzarbeiten der Roboteranlage außerhalb des Kanals sowie sämtliche Vorgänge zum Einsetzen und Entfernen des Roboters in die Haltungen einzukalkulieren.

Mit dieser Position wird die Einrichtung einmalig pro Schlauchlinereinzug (ggf. über mehrere Haltungen) für Fräsarbeiten vor, während und nach dem Schlauchlinereinbau vergütet.
Menge: 24,000 St

**01.03.03.0002 Abfräsen einragender Einläufe im Hauptkanal DN 300-600**
Einragende Einläufe (Stutzen) DN 100-250 trümmerfrei und bündig mit der Rohrinnenwand des Hauptkanals DN 300-600 mittels Fräsroboter abfräsen.

Fräsleistung: ab DN 300 mind. 5 KW

Bieterangaben:
Eingesetztes Verfahren: '.............................'
Menge: 9,000 St

**01.03.03.0003 Kolonne Stundenlohnarbeiten Fräsroboter DN 250-650 bei Renovierungsarbeiten zur Entfernung von Hindernissen**
Stundenlohnarbeiten durch Kolonne mit Fräsroboter
bei Renovierungsarbeiten,
für das Entfernen von festen Ablagerungen (z.B. Beton), Wurzeln, einragenden Anschlüssen, Dichtungen und sonstiger Stoffe mit geeignetem hydrodynamischen Fräswerkzeug
unter ständiger Kamerabeobachtung,
auf Anordnung des AG ausführen,

Die Abrechnung erfolgt auf Stundennachweis.
Der Aufwand ist dem AG vor Durchführung der Arbeiten anzumelden. Ohne vorherige Anmeldung besteht kein Vergütungsanspruch.

Die Einsatzzeit im Kanal beinhaltet folgende Arbeiten:
- Fahrten im Kanal zu den einzelnen Frässtellen
- Fräszeiten der einzelnen Frässtellen
- Rückfahrten zum Ausgangsschacht
- Zusätzliche Fahrten in Folge erforderlicher Umrüstarbeiten
Die einzelnen Schritte sind seperat mit Zeitangaben zu notieren.
Die Fräsarbeiten sind gem. technischen Regelwerk mittels Video zu dokumentieren

Die Vergütung des externen Datenträgers erfolgt über eine gesonderte Position.

Die Leistungen und das Arbeitstempo von Personal und Gerätschaften haben dem branchenüblichen Rahmen zu entsprechen. Pausen sowie das Einmessen der Anschlüsse werden nicht vergütet.

Rohrdimension: DN 250-650
Fräsleitung: mind. 5 KW

Bieterangaben:
Eingesetztes Robotersystem: '...................................................'
Menge: 30,000 h

**01.03.03.0004 Kolonne Stundenlohnarbeiten Fräsroboter DN 700-800 bei Renovierungsarbeiten zur Entfernung von Hindernissen**
Stundenlohnarbeiten durch Kolonne mit Fräsroboter
bei Renovierungsarbeiten,
für das Entfernen von festen Ablagerungen (z.B. Beton), Wurzeln, einragenden Anschlüssen, Dichtungen und sonstiger Stoffe mit geeignetem hydrodynamischen Fräswerkzeug
unter ständiger Kamerabeobachtung,
auf Anordnung des AG ausführen,

Die Abrechnung erfolgt auf Stundennachweis.
Der Aufwand ist dem AG vor Durchführung der Arbeiten anzumelden. Ohne vorherige Anmeldung besteht kein Vergütungsanspruch.

Die Einsatzzeit im Kanal beinhaltet folgende Arbeiten:
- Fahrten im Kanal zu den einzelnen Frässtellen
- Fräszeiten der einzelnen Frässtellen
- Rückfahrten zum Ausgangsschacht
- Zusätzliche Fahrten in Folge erforderlicher Umrüstarbeiten
Die einzelnen Schritte sind seperat mit Zeitangaben zu notieren.
Die Fräsarbeiten sind gem. technischen Regelwerk mittels Video zu dokumentieren

Die Vergütung des externen Datenträgers erfolgt über eine gesonderte Position.

Die Leistungen und das Arbeitstempo von Personal und Gerätschaften haben dem branchenüblichen Rahmen zu entsprechen. Pausen sowie das Einmessen der Anschlüsse werden nicht vergütet.

Rohrdimension: DN 700-800
Fräsleitung: mind. 5 KW

Bieterangaben:
Eingesetztes Robotersystem: '...................................................'
Menge: 3,000 h

*Hinweis: Hinweis zum Abdichten schadhafter Anschlussanbindung*
Die folgenden Positionen dieses Titels beinhalten das Abdichten von schadhaften, ausgebrochenen, zurückliegenden Anschlüssen mit lösemittelfreiem, 2-Komponenten-Epoxidharz,
ohne eindringendes Grundwasser, sowie das Ab- und Ausfräsen, Reinigen, Setzen der Schalungsmanschette und Anschlussabsperrblase. Schalung nach der Aushärtung des Harzes entfernen, einragende Harzreste und Kanten entfernen.
Damit soll eine wasserdichte und  tragfähige Reparatur der Schadstelle erreicht werden.
Die Fließsohle ist ebenmäßig herzustellen, so dass kein Rückstau im Anschluss entstehen kann.
Es ist eine formschlüssige Verbindung zwischen Hauptrohr und Anschlussleitung herzustellen.

Es werden nur Systeme zugelassen, die mittels Blase und Schalung arbeiten. Das Verpressen mit Packer ist nicht zugelassen.

Folgende Leistungen sind in den Einheitspreis einzukalkulieren und werden nicht gesondert vergütet:
- An- und Abfahrt sämtlicher Fahrzeuge und Geräte
- Vorhalten und Betreiben der Geräte
- alle Umrüst- und Umsetzarbeiten
- Bedienungspersonal
- Betriebsstoffe/-mittel
- Materialien
- Erstellung von Protokollen
- sämtliche Nebenarbeiten

Der Aufwand zur lückenlosen Dokumentation der Arbeitsabläufe als Video auf externem Datenträger ist in die Position einzurechnen. Die Kosten für Transport und Beseitigung des Fräsgutes werden gesondert vergütet.

**01.03.03.0005 Öffnungen im Schlauchliner herstellen, Hauptkanal DN 300 - 600; Anschlussleitung bis DN 250**
Öffnungen im Schlauchliner für Anschlussleitungen (HA/SK) mittels Roboter herstellen einschl. Kontrolle des Arbeitsablaufes mit einer optischen Inspektionseinheit sowie Herstellen und Liefern der entsprechenden Videoaufzeichnung.
Die Zulaufkontur ist sauber auszufräsen. Die Gewähr für die lagegenaue Deckung von Fräsöffnungen und vorhandenem Zulauf obliegt dem AN. Der Aufwand des provisorischen Auffräsens zum Zwecke der Wasserhaltung wird nicht gesondert vergütet und ist kalkulativ in die Position einzurechnen.

Rohrdimension: DN 300 bis 600
Anschluss: bis DN 250
Menge: 46,000 St

**01.03.03.0006 Schadhafte Anschlussanbindung abdichten, Hauptkanal DN 300 - 600; Anschlussleitung bis DN 200**
Schadhafte, ausgebrochene, zurückliegende Anschlüsse, ohne eindringendes Grundwasser, ab- und ausfräsen, reinigen, Schalungsmanschette und Anschlussabsperrblase setzen, mit lösemittelfreiem, 2-Komponenten-Epoxidharz abdichten. Schalung nach der Aushärtung des Harzes entfernen, einragende Harzreste und Kanten entfernen. Pro durchgeführte Reparatur sind 6 kg Harz einzukalkulieren. Eventueller Mehrverbrauch ist zu dokumentieren.

Material: Schlauchliner
Rohrdimension: DN 300 bis 600
Anschluss: bis DN 200
Bieterangaben:
Eingesetztes Robotersystem: '................................................'

verwendetes Epoxidharz: '......................................................'
Menge: 41,000 St

*Hinweis: Hinweis zum Anschlusspassstück (Hutprofil)*
Die folgenden Positionen dieses Titels beinhalten das
Abdichten von schadhaften, ausgebrochenen, zurückliegenden Anschlüssen mit mittels Anschlusspassstück gemäß DIN EN ISO 11296-4. Es ist eine formschlüssige Verbindung zwischen Hauptrohr und Anschlussleitung herzustellen.

Beim Einbau der Anschlusspassstückr im Liner ist die Innenfolie auf der gesamten Fläche des Manschettenkragens  mittels Drahtbürste zu entfernen.
Bei Linern ohne Innenfolie ist der Liner auf der Klebfläche mittels Drahtbürste anzurauen.

Das Hauptrohr sowie der Zulauf auf Manschettenlänge
sind mittels Hochdruckreinigung zu reinigen. Reinigung  vom Revisionsschacht aus oder Reinigung mittels Satelliten-Spülgerät vom Hauptkanal aus oder mittels Drahtbürste mit anschließender Wasserhochdruckspülung.
Ohne Reinigungsnachweis erfolgt keine Vergütung der Hausanschlusssanierung.

Es ist davon auszugehen, dass im Anschlusskanal ein
Rohrversatz vorhanden ist. Dieser ist im Einzelfall mittels Roboter zu entfernen. Diese Arbeiten werden nach der entsprechenden Position vergütet.

Folgende Leistungen sind in den Einheitspreis einzukalkulieren und werden nicht gesondert vergütet:
- An- und Abfahrt sämtlicher Fahrzeuge und Geräte
- Vorhalten und Betreiben der Geräte
- alle Umrüst- und Umsetzarbeiten
- Bedienungspersonal
- Betriebsstoffe/-mittel
- Materialien
- Erstellung von Protokollen
- sämtliche Nebenarbeiten
- Reinigung

Der Aufwand zur lückenlosen Dokumentation der Arbeitsabläufe als Video auf externem Datenträger und für die Reinigung ist in die Positionen einzurechnen.

**01.03.03.0007 Anschlusspassstück (Hutprofil l = 150-200 mm), Hauptkanal >= DN 300 - 600**
Anschlusspassstück aus Nadelfilzgewebe oder gleichwertig mit Epoxidharz, Wandstärke 4,5 mm,
entsprechend DIN EN ISO 11296-4, liefern und fachgerecht einbauen. Durch den Einbau der Manschette ist der Anschluss dauerhaft abzudichten.

Die Aushärtung durch UV-Bestrahlung ist nicht
zugelassen.

Rohrdimension: DN 300 bis 600
Anschluss: bis DN 200
Bieterangaben:
Eingesetztes Robotersystem: '...........................................'

Manschetten-Hersteller: '...................................................'

verwendetes Epoxidharz: '.................................................'

verwendetes Trägermaterial: '............................................'

Art der Aushärtung: '..........................................................'
Menge: 5,000 St

*Hinweis: Hinweis zu Edelstahlmanschetten*
Die nachfolgenden Positionen zu den Edelstahlmanschetten beinhalten die Lieferung und den Einbau der Edelstahlmanschetten V4A nach DWA-M143-5.
Es sind grundsätzlich die Quellbänder gegen eindringendes Grundwasser mit zu verbauen und in die Positionen einzukalkulieren.

Die Manschetten müssen den Nachweis der HD-Spülsicherheit gem. DIN 19623 erbringen und sämtliche Materialien müssen umweltverträglich sein.

Die Haltungen bzw. Leitungen müssen vor dem Einbringen der Manschetten in einen Zustand gebracht werden, die eine einwandfreie Reparatur ermöglichen. Darunter ist unter anderem auch die Haltung vorab zu reinigen. Der Aufwand ist in den entsprechenden Positionen zu erfassen.

Die nachfolgenden Leistungen sind in den Einheitspreis einzukalkulieren und werden nicht gesondert vergütet:
- An- und Abfahrt sämtlicher Fahrzeuge und Geräte
- Vorhalten und Betreiben der Geräte
- alle Umrüst- und Umsetzarbeiten
- Bedienungspersonal
- Betriebsstoffe/-mittel
- Materialien
- Erstellung von Protokollen und Nachweisen
- sämtliche Nebenarbeiten

Vom Einbau sind entsprechend Fotos nach Vorbereitung der Manschette außerhalb des Schachtes (Nachweis Installation Quellbänder), der Vorbereiteten Einbaustelle und der eingebauten Manschette zu erstellen und Protokoll beizufügen.
Die Arbeitsabläufe sind als Video auf externen Datenträger zu dokumentieren und in die Position einzurechnen.

**01.03.03.0008 Linerendmanschette DN 250**
Liefern und Einbauen einer mechanisch verspannbaren Edelstahlmanschette V4A gemäß DWA-M 143-5 mit allgemeiner bauaufsichtlicher Zulassung zur dauerhaften und wasserdichten Abdichtung des Ringspaltes zwischen dem spannungsfreien Liner und dem Altrohr in vorhandenen Kanal, mit einem stufenlosen Verriegelungsmechanismus, einer doppelseitigen Aufbördelung des Manschettenrandes und einer EPDM Gummimanschettendichtung auf Kompressionsbasis, einschließlich Hochdruckreinigung der Einbaustelle.
Inklusive des Einbaus von Quellbänder gegen eindringendes Grundwasser.
Einbau gemäß Herstellerangaben unter Kamerabeobachtung.

Die Manschette muss die Linerwanddicke ausgleichen und darf in Abhängigkeit vom Liner nicht mehr als 3-6 mm auftragen.

Eine Verklebung ist nicht zugelassen.

Rohrdimension: DN 250
Rohrmaterial: Beton, Steinzeug, Guss
Materialgüte: 1.4404 oder 1.4571

Bieterangaben:
Fabrikat: '........................................................................'

Hersteller: '......................................................................'
Menge: 6,000 St

**01.03.03.0009 Linerendmanschette DN 300**
Liefern und Einbauen einer mechanisch verspannbaren Edelstahlmanschette V4A gemäß DWA-M 143-5 mit allgemeiner bauaufsichtlicher Zulassung zur dauerhaften und wasserdichten Abdichtung des Ringspaltes zwischen dem spannungsfreien Liner und dem Altrohr in vorhandenen Kanal, mit einem stufenlosen Verriegelungsmechanismus, einer doppelseitigen Aufbördelung des Manschettenrandes und einer EPDM Gummimanschettendichtung auf Kompressionsbasis, einschließlich Hochdruckreinigung der Einbaustelle.
Inklusive des Einbaus von Quellbänder gegen eindringendes Grundwasser.
Einbau gemäß Herstellerangaben unter Kamerabeobachtung.

Die Manschette muss die Linerwanddicke ausgleichen und darf in Abhängigkeit vom Liner nicht mehr als 3-6 mm auftragen.

Eine Verklebung ist nicht zugelassen.

Rohrdimension: DN 300
Rohrmaterial: Beton, Steinzeug, Guss
Materialgüte: 1.4404 oder 1.4571

Bieterangaben:
Fabrikat: '........................................................................'

Hersteller: '......................................................................'
Menge: 34,000 St

**01.03.03.0010 Linerendmanschette DN 400**
Liefern und Einbauen einer mechanisch verspannbaren Edelstahlmanschette V4A gemäß DWA-M 143-5 mit allgemeiner bauaufsichtlicher Zulassung zur dauerhaften und wasserdichten Abdichtung des Ringspaltes zwischen dem spannungsfreien Liner und dem Altrohr in vorhandenen Kanal, mit einem stufenlosen Verriegelungsmechanismus, einer doppelseitigen Aufbördelung des Manschettenrandes und einer EPDM Gummimanschettendichtung auf Kompressionsbasis, einschließlich Hochdruckreinigung der Einbaustelle.
Inklusive des Einbaus von Quellbänder gegen eindringendes Grundwasser.
Einbau gemäß Herstellerangaben unter Kamerabeobachtung.

Die Manschette muss die Linerwanddicke ausgleichen und darf in Abhängigkeit vom Liner nicht mehr als 3-6 mm auftragen.

Eine Verklebung ist nicht zugelassen.

Rohrdimension: DN 400
Rohrmaterial: Beton, Steinzeug, Guss
Materialgüte: 1.4404 oder 1.4571

Bieterangaben:
Fabrikat: '........................................................................'

Hersteller: '......................................................................'
Menge: 6,000 St

**01.03.03.0011 Linerendmanschette DN 800**
Liefern und Einbauen einer mechanisch verspannbaren Edelstahlmanschette V4A gemäß DWA-M 143-5 mit allgemeiner bauaufsichtlicher Zulassung zur dauerhaften und wasserdichten Abdichtung des Ringspaltes zwischen dem spannungsfreien Liner und dem Altrohr in vorhandenen Kanal, mit einem stufenlosen Verriegelungsmechanismus, einer doppelseitigen Aufbördelung des Manschettenrandes und einer EPDM Gummimanschettendichtung auf Kompressionsbasis, einschließlich Hochdruckreinigung der Einbaustelle. Einbau gemäß Herstellerangaben unter Kamerabeobachtung.
Inklusive des Einbaus von Quellbänder gegen eindringendes Grundwasser.
Die Manschette muss die Linerwanddicke ausgleichen und darf in Abhängigkeit vom Liner nicht mehr als 3-6 mm auftragen.

Eine Verklebung ist nicht zugelassen.

Rohrdimension: DN 800
Rohrmaterial: Beton, Steinzeug, Guss
Materialgüte: 1.4404 oder 1.4571

Bieterangaben:
Fabrikat: '........................................................................'

Hersteller: '......................................................................'
Menge: 2,000 St

#### Titel 01.04 Schachtsanierung

##### Bereich 01.04.01 Schachtsanierung

*Hinweis: Hinweis zur Schachtreparatur*
Die folgenden Positionen dieses Titels beinhalten die manuelle Sanierung von Schachtbauwerken.

Die Vorgaben geltenden Merk- und Arbeitsblätter sind einzuhalten. Der hierfür erforderliche Aufwand ist in den Positionen dieses Titels zu berücksichtigen, wenn nicht entsprechend gesonderte Positionen dafür vorgesehen sind.

Folgende Leistungen sind in den Einheitspreis einzukalkulieren und werden nicht gesondert vergütet:
- An- und Abfahrt sämtlicher Fahrzeuge und Geräte
- Vorhalten und Betreiben der Geräte
- alle Umrüst- und Umsetzarbeiten
- Bedienungspersonal
- Betriebsstoffe/-mittel
- Materialien
- Erstellung von Protokollen
- sämtliche Nebenarbeiten

Grundlegend sind nur für den Abwasserbereich zugelassene Produkte zu verwenden.
Bei Mörtenl ist, wenn nicht anders in der Position vermerkt, grundlegend die Expositionklasse XWW3 auszugehen

**01.04.01.0001 Einragende Anschlüsse DN 100 - 600 abfräsen**
Einragende Anschlüsse über DN 100 bis 600 bündig zur Kanal-/ Schachtinnenwand abfräsen.
Anschlüsse aus Steinzeug, Beton, PVC, AZ, o.ä.
Menge: 3,000 St

**01.04.01.0002 Anschlüsse bis DN 300 anbinden**
Ausbruchstellen unterschiedlicher Tiefe um einen Anschluss herum, mittlere Ringbreite bis 15 cm, mit einem kunstharzmodifizierten Reparaturmörtel verspachteln, Anschlusskontur beispachteln und mit der Kanal-/ Schachtwandung abglätten, bei ausgebrochenen bündigen und zurückliegenden Anschlüssen.
Die Ausbruchstellen sind bis auf festen Untergrund, jedoch mind. auf die für eine fachgerechte Reparatur erforderliche Geometrie zurückzustemmen. Die Ausbruchstellen sind zu reinigen, die Oberflächen müssen sauber und fettfrei sein und eine einwandfreie Haftung von aufzubringenden Materialien ermöglichen. Vor der Verspachtelung ist eine Haftbrücke aufzubringen.
Schachtmaterial: Beton; Mauerwerk
Anschluss: bis DN 300

Bieterangaben:
Reparaturmörtel: '....................................................'.
Menge: 4,000 St

**01.04.01.0003 Anschlüsse bis DN 400 verschließen**
Außer Betrieb befindliche Anschlüsse wasserdicht abmauern.
Oberfläche mit Reparaturmörtel 3 cm dick beschichten und bündig mit dem Hauptkanal/ Schachtwandung glätten,
einschl. Vermörtelung von Ausbruchstellen um den Anschluss herum.
Anschluss: bis DN 400

Bieterangaben:
Reparaturmörtel: '....................................................'.
Menge: 1,000 St

**01.04.01.0004 Wurzeldurchdringungen in Bauwerksfugen ausfräsen und verspachteln, L bis 25 cm**
Wurzeldurchdringungen in Bauwerksfugen bis 12 cm tief ausfräsen/ausbohren und mit Reaktionsharzmörtel oder kunstharzmodifiziertem Zementmörtel verfüllen.
Im Vorlauf zur Wiederherstellung der Bauwerksfugen mit dauerelastischer Polyurethanmasse gem. den Vorpositionen.

Einzelstellen bis 25 cm Länge.
Menge: 2,000 St

**01.04.01.0005 Wurzeldurchdringungen in Bauwerksfugen ausfräsen und verspachteln, L über 25 cm**
Wurzeldurchdringungen in Bauwerksfugen bis 12 cm tief ausfräsen/ausbohren und mit Reaktionsharzmörtel oder kunstharzmodifiziertem Zementmörtel verfüllen.
Im Vorlauf zur Wiederherstellung der Bauwerksfugen mit dauerelastischer Polyurethanmasse gem. den Vorpositionen.

Einzelstellen über 25 cm Länge.
Menge: 2,000 St

**01.04.01.0006 Schachtbeschichtung bis 2 cm, in Teilflächen bis 1 m2**
Schachtwandbeschichtung mit kunststoffvergütetem zementgebundenem Mörtel in Teilflächen.

Zu beschichtende Flächen druckwasserstrahlen und dampfstrahlen von Hand, Absandungen beseitigen, in unmittelbarem Vorlauf zur Beschichtung. Haftbrücke auftragen und Beschichtung 1 bis 2 cm dick auftragen.
Vorhandene Seiteneinläufe sind beizuputzen.

In Teilflächen bis 1 m2.

Bieterangaben:
Mörtel: '.........................................'

Verfahren: '...................................'
Menge: 5,000 m2

**01.04.01.0007 Schachtbeschichtung bis 2 cm, in Flächen über 1 m2**
Schachtwandbeschichtung mit kunststoffvergütetem zementgebundenem Mörtel.

Zu beschichtende Flächen druckwasserstrahlen und dampfstrahlen von Hand, Absandungen beseitigen, in unmittelbarem Vorlauf zur Beschichtung. Haftbrücke auftragen und Beschichtung 1 bis 2 cm dick auftragen.
Vorhandene Seiteneinläufe sind beizuputzen.

In Flächen über 1 m2.

Bieterangaben:
Mörtel: '.........................................'

Verfahren: '...................................'
Menge: 15,000 m2

**01.04.01.0008 Schachtwandung vorbereiten, Hochdruck**
Schachtwandung durch ein geeignetes Verfahren (z. B. Hochdruckwasserstrahlen) für die nachfolgende Sanierung vorbereiten. Der Untergrund muss nach dieser Maßnahme den allgemein anerkannten Regeln der Technik entsprechen. Er muss tragfähig, sauber, sowie frei von Staub, Öl, losen Teilen und sonstigen trennend wirkenden Stoffen sein.
Menge: 10,000 m2

**01.04.01.0009 Schachtwandung vorbereiten, manuell**
Schachtwandung durch ein geeignetes Verfahren (z.B.
Auskratzen loser Fugen, Abklopfen von Putz) für die nachfolgende Sanierung vorbereiten. Der Untergrund muss nach
dieser Maßnahme den allgemein anerkannten Regeln der
Technik entsprechen. Er muss frei von losen, mechanisch
verschlissenen, korrodierten Teilen sowie sonstig trennend
wirkenden Stoffen sein. Zementschlämme, Putz, etc. müssen ggf.
vollständig entfernt sein.
Menge: 10,000 m2

**01.04.01.0010 Sohle und Auftritt aufstemmen**
Korrodiertes und mechanisch verschlissenes  Gerinne und
Auftritt aus Betonhalbschale und Kanalklinkern bis auf tragfähiges Material von Hand oder mit leichtem Stemmgerät,
aufstemmen, mechanische Verzahnung herstellen,
Verfahren nach Wahl des AN, Abbruchflächen von Beton- und Mörtelresten säubern.

Schachtbauwerk - Abmessungen :
Tiefe: bis 4 m

Durchmesser: 1 m

Fläche der aufzustemmenden Klinker:
von '0,2' m2

bis '1' m2
Menge: 6,000 St

**01.04.01.0011 Schadhafte Klinker aufstemmen, Wandbereich**
Aufstemmen und Aufnehmen von schadhaften Schachtklinkern im Wandungsbereich der Schächte von Hand oder mit leichtem Stemmgerät, mechanische Verzahnung herstellen,
Verfahren nach Wahl des AN, Abbruchflächen von Beton- und Mörtelresten säubern.
Beschädigungen am Bauwerk durch unsachgemäßes Aufstemmen gehen zu Lasten des AN.
Menge: 5,000 m2

**01.04.01.0012 Teilfläche Mauerwerk aufmauern**
Fehlstelle oder Teilfläche im Schachtmauerwerk mit Kanalklinkern und Schachtmörtel aufmauern.
Inklsusive sämtlicher dafür notwendigen Arbeiten und Geräte
Mörtel gem. DIN 19573 mindestens XWW3

Teilflächen bis 1m2

Bieterangaben:
Mörtel: '....................................................'.
Menge: 5,000 m2

**01.04.01.0013 Steigeisen abfräsen**
Vorhandene Steigeisen bis ca. 2 cm unter der Schachtwandung abfräsen. Die Ausbruchstelle säubern und mit Schachtbau- mörtel bündig verschließen.
Menge: 3,000 St

**01.04.01.0014 Steigeisen liefern und einbauen**
Steigeisen DIN EN 13101 und DIN 1211-3 - GS-A
zum Anschrauben,
ohne seitlicher Aufkantung,
für zweiläufige Steigeisengänge,
aus Gusseisen DIN EN 1561,
Werkstoff-Nr.: EN-JL 1030,
Werkstoffkurzzeichen: EN-GJL-200,
liefern und nach DGUV Regel 103-008
in vorhandene Schächte und Bauwerke
aus Beton, Stahlbeton oder Mauerwerk einbauen,
Steigmaß in mm: 250 oder 330,
einschl. Befestigungsmittel,
Befestigung in Beton und Stahlbeton mittels
Fischer Steigeisenanker FZA 14 x 40, Werkstoff-Nr. 1.4571,
Befestigung in Mauerwerk mittels
Fischer Steigeisenanker FZA 14 x 60, Werkstoff-Nr. 1.4571.
Menge: 13,000 St

**01.04.01.0015 Sanierung von Schachtringfugen, gesamter Umfang bis DN 1250**
Beton im schadhaften Fugenbereich zwischen den Schachtringen (Risse, Ausbruche, etc.)  ausstemmen. Der geschädigte Beton ist bis auf den tragfähigen Untergrund abzutragen. Die  Ausbruchstellen mit einem zementgebundenen, kunststoffmodifizierten Spezialmörtel einschlämmen. Frisch in Frisch einen kunststoffmodifizierten Zementmörtel je nach Abbruchtiefe und Herstelleranweisung mehrlagig einarbeiten. Reparaturmörtel zu angrenzenden Betonflächen planziehen
Länge: gesamter Umfang Schachtringe bis DN 1250 (rd. 2,5 m)

Bieterangaben:
angebotenes Produkt: '..........................'
Menge: 7,000 St

**01.04.01.0016 Mauerwerksfugen wiederherstellen, Tiefe bis 5 cm, in Teilflächen**
Schadhafte Verfugungen in Kanälen/Schächten aus Mauerwerk bis 5 cm tief ausfräsen, mittels Dampfstrahltechnik reinigen, vorbereiten und mit einem kunstharzmodifizierten Reparaturmörtel vollfugig verspachteln.
Vor der Verfugung ist eine Haftbrücke aufzutragen.

Einschl. aller Materialien und Nebenarbeiten.

Bieterangaben:
Reparaturmörtel: '....................................................'.
Menge: 16,000 m2

**01.04.01.0017 Mauerwerksfugen wiederherstellen, Tiefe bis 10 cm, in Teilflächen**
Schadhafte Verfugungen in Kanälen/Schächten aus Mauerwerk bis 10 cm tief ausfräsen, mittels Dampfstrahltechnik reinigen, vorbereiten und mit einem kunstharzmodifizierten Reparaturmörtel vollfugig verspachteln.
Vor der Verfugung ist eine Haftbrücke aufzutragen.
Einschl. aller Materialien und Nebenarbeiten.

Bieterangaben:
Reparaturmörtel: '....................................................'.
Menge: 4,000 m2

**01.04.01.0018 Berme und Gerinne Klinker wiederherstellen, Tiefe bis 10 cm, in Teilflächen**
Schadhafte Verfugungen in Gerinne und Berme aus Mauerwerk bis 10 cm tief ausfräsen, mittels Dampfstrahltechnik reinigen, vorbereiten und mit einem kunstharzmodifizierten Reparaturmörtel vollfugig verspachteln.
Vor der Verfugung ist eine Haftbrücke aufzutragen.
Defekte/fehlende Klinker sind auszutauschen und zu ersetzen

Einschl. aller Materialien und Nebenarbeiten.

Bieterangaben:
Reparaturmörtel: '....................................................'.
Menge: 10,000 m2

**01.04.01.0019 Schachtsohlen in Schächten und Bauwerken (Klinker) erstellen**
Zerstörte oder fehlende Schachtsohlen im Schacht, Innendurchmesser 1000-1250 mm wie folgt herstellen/ wiederherstellen:
Einbringung und Verdichtung von Unterbeton C 25/30  (Schachtsohlenbeton) Stärke 0,25 m auf das vorhandene gesäuberte Kiesbett. Herstellung des Schachtgerinnes und der
Podeste aus Doppelriemchen DIN 4051 (Vollstein), diese sauber fugen. Steinzeug-Schachtrinnen sind ebenfalls zugelassen.
Das Schachtgerinne wird nach dem größten Rohr ausgebildet.

Sämtliche Maurer- und Putzarbeiten in Zementmörtel 1:3 mit CEM III B 32,5 - HS herstellen.

einschl. Lieferung der Materialien und aller Nebenarbeiten.
Bei größeren Schachtsohlen als Innendurchmesser 1250 mm wird der E.P. anteilig zur vorgefundenen Fläche prozentual erhöht. (Innendurchmesser 1250 mm = E.P.= 100 %)
Menge: 6,000 St

**01.04.01.0020 Mineralische Reparatur Schachtkopf**
Mineralische Reparatur Schachtkopf Ausgleichsringe
zwischen Konus und Schachtdeckel ausstemmen, verfugen und verputzen.
Vergütung pro sanierten Ausgleichsring.
Durchmesser Einstieg bis einschlielich DN 800
Material gemäß DIN 19573:

mindestens WW-Schachtkopfmörtel XWW3
Hersteller:
'...................................................................................'
Produkt:
'...................................................................................'
Menge: 60,000 St

**01.04.01.0021 Schmutzfänger nach DIN 1221**
Schmutzfänger nach DIN 1221,
verzinkt mit Kreuzstange,
für Schachtabdeckung
liefern und einbauen.
Menge: 4,000 St

**01.04.01.0022 Fräs- und Abbruchgut aufnehmen, laden und entsorgen**
Fräs- und Abbruchgut aufnehmen, laden und zu einer zugelassenen Recyclinganlage / Entsorgungsanlage verbringen.
Der Nachweis der geordneten Verwertung ist unmittelbar zu erbringen. Die Kosten der Verwertung sind einzurechnen und durch Wiegekarten der Annahmestelle zu belegen. Transportentfernung: bis 30 km einfache Strecke
Menge: 5,000 t

*Hinweis: Hinweis zu Injektionsverfahren begehbare Kanäle, Schächte und Bauwerke*
Die Positionen dieses Titels beinhalten den Einsatz einer Packer-Vorrichtung zur Reparatur von Schadstellen in begehbaren Haltungen, Schächten und Bauwerken inklusive aller nötigen Vorarbeiten wie Fräsen und Verdämmen (bei Rissen).

Der AN hat vor Beginn der Arbeiten eine sachkundige Fachkraft (z.B. Kolonnenführer) zu benennen, deren Sachkundenachzuweisen ist.
Injektionsbohrpacker o.ä. sind nach erfolgter Sanierung bündig zur Kanalwandung zu entfernen.

Die Bauteiloberfläche ist wiederherzustellen. Diese
Arbeiten werden nicht gesondert vergütet und sind
einzukalkulieren.

Für die eingesetzten Injektionsmittel ist vor Baubeginn
eine Umweltverträglichkeitsbescheinigung vorzulegen.
Auf die besonderen Anforderungen in Wasserschutzzonen wird
hingewiesen.
Der Injektionsmittelverbrauch ist zu dokumentieren.

Die jeweils zu verwendenden Injektionsmittelarten und -verfahren sind den Sanierungstabellen zu entnehmen.

Folgende Leistungen sind in den Einheitspreis einzukalkulieren und werden nicht gesondert vergütet:
- An- und Abfahrt sämtlicher Fahrzeuge und Geräte
- Vorhalten und Betreiben der Geräte
- alle Umrüst- und Umsetzarbeiten
- Bedienungspersonal
- Betriebsstoffe/-mittel
- Materialien
- Erstellung von Protokollen
- sämtliche Nebenarbeiten

**01.04.01.0023 Injektion Fuge Schachtanbindung bis DN 400 Polyurethan**
Das an den Abwasserschacht angeschlossene Rohr bis einschließlich DN 400 ist mittels Injektionsverfahren mit Polyurethan gegen drückendes Wasser  abzudichten. Inbegriffen sind sämtliche für die Abdichtung der Schachtanbindung nötigen Lieferungen und Leistungen.

Darunter vorallem:
Vorbehandlung des Untergrundes (inkl. Reinigungsarbeiten)
Bohrungen die Packer
Entfernen von Bohrmehl und Staub
Setzen der Packer
Injektion des Injektionsmittels
Verschließen und Abziehen Borhlöcher und der Fuge

Bieterangaben:
Eingesetztes Produkt:
'..........'
Menge: 2,000 St

**01.04.01.0024 Kolonne Stundenlohnarbeiten Schachtsanierung**
Stundenlohnarbeiten durch Kolonne für die Schachtsanierung
auf Anordnung des AG ausführen,
der Verrechnungssatz für die jeweilige Arbeitskraft umfasst sämtliche Aufwendungen wie Lohn- und Gehaltskosten, Lohn- und Gehaltsnebenkosten, Zuschläge, lohngebundene und lohnabhängige Kosten, sonstige Sozialkosten, Gemeinkosten, Wagnis und Gewinn.
Zuschläge für Überstunden sind zu berücksichtigen,
Zuschläge für angeordnete Nacht-, Sonntags- und Feiertagsarbeit sowie für angeordnete Kurzschichtarbeit (9:00 bis 15:00 Uhr) werden über Zulagepositionen gesondert vergütet.
Der Verrechnungssatz gilt unabhängig von der Anzahl der abgerechneten Stunden.
Stundenlohnarbeiten dürfen nur auf Anordnung der örtlichen Bauüberwachung des AG durchgeführt werden.
Der Aufwand ist dem AG vor Durchführung der Arbeiten anzumelden. Ohne vorherige Anmeldung besteht kein Vergütungsanspruch.
Menge: 10,000 h

#### Titel 01.05 Abnahme

##### Bereich 01.05.01 Dichtheitsprüfung

*Hinweis: Hinweis zur Dichtheitsprüfung*
Die folgenden Positionen dieses Titels beinhalten die Arbeiten zur Dichtheitsprüfung von Kanälen, Schächten und Anschlussleitungen.
Die Arbeiten sind gemäß den Vorgaben der DIN EN 1610 und DWA-A 139 durchzuführen und dürfen ausschließlich durch Unternehmen durchgeführt werden, die im Besitz des Gützeichens Kanalbau der Beurteilungsgruppe D sind. Nachweise sind auf Verlangen des AG vorzulegen.
Eine Vergütung erfolgt einmalig pro durchgeführter Prüfung und nur bei Bestehen der Dichtheitsprüfung.

Folgende Leistungen sind in den Einheitspreis einzukalkulieren und werden nicht gesondert vergütet:
- An- und Abfahrt sämtlicher Fahrzeuge und Geräte
- Vorhalten und Betreiben der Geräte
- Herstellung und Abbau einschl. aller erforderlichen Anlagen
- Abdichtungen und Rohrverschlüsse
- Wasser liefern und schadlos zu beseitigen
- alle Umrüst- und Umsetzarbeiten
- Personal
- Betriebsstoffe/-mittel
- Entsorgungskosten
- Erstellung von Protokollen
- evtl. anfallende Reinigungsarbeiten bei zetilicher Differenz
  zwischen Einbau und Dichtheitsprüfung
- sämtliche Nebenarbeiten

**01.05.01.0001 Dichtheitsprüfung je Haltung, Hauptkanal DN 200 - 400, L <= 75 m**
Dichtheitsprüfung des Abwasserhauptkanales
nach DIN EN 1610 und DWA-A 139,
mit Wasser oder Luft (Verfahren LC oder LD),
Prüfung je Haltung,
Rohrmaterial: Steinzeug, Beton, Stahlbeton, Guss, Schlauchliner
Rohrdimension: DN 200 bis 400
Haltungslänge: bis 75 m
Menge: 23,000 St

**01.05.01.0002 Dichtheitsprüfung je Haltung, Hauptkanal > DN 400 - 800, L <= 75 m**
Dichtheitsprüfung des Abwasserhauptkanales
nach DIN EN 1610 und DWA-A 139,
mit Wasser oder Luft (Verfahren LC oder LD),
Prüfung je Haltung,
Rohrmaterial: Steinzeug, Beton, Stahlbeton, Guss, Schlauchliner
Rohrdimension: über DN 400 bis 800
Haltungslänge: bis 75 m
Menge: 1,000 St

### Abschnitt 02 Reparatur

*Hinweis: Hinweis Leistungen Reparatur*
Die im nachfolgenden Abschnitt aufgeführten Leistungen sind Haltungs- und Schachtgenau gem. der Ausführungsplanung beigefügten Haltungs- und Schachtliste für die Reparatur zuzordnen und abzurechnen.

Haltungen

11460
15230
15270
16720
16970
21440
21750
21760
30060
34280
R11410
R30260
S10420
S10440
S13500
S13570
S34960
S35720

#### Titel 02.01 Baustellen- und Sicherungseinrichtungen

##### Bereich 02.01.01 Baustellen- und Sicherungseinrichtungen

*Hinweis: Hinweis zur Verkehrssicherung*
Die Verkehrssicherung ist nach Angaben des zuständigen Amtes sowie in Absprache mit der örtlichen Bauüberwachung durchzuführen.
Die technischen Regeln für Arbeitsstätten (ASR A5.2) sind zu berücksichtigen.
Die Arbeiten sind so zu organisieren, dass bei Absperrungen  ausreichende Zufahrts- und Fluchtmöglichkeiten bestehen. Unmittelbar betroffene Anlieger sind über Art und Dauer der jeweiligen Absperrmaßnahme zu informieren.
Die Arbeiten umfassen das An- und Abfahren, Aufstellen,
Abbauen, Umsetzen, Vorhalten und Betreiben
der erforderlichen Elemente der Verkehrssicherung,
einschl. aller Kontrollfahrten.

**02.01.01.0001 Baustelleneinrichtung für die Reparatur**
Einrichten und Räumen der Baustelle, Vorhalten der Baustelleneinrichtung für sämtliche in der Leistungsbeschreibung aufgeführten Leistungen der geschlossenen Bauweise (Reparatur),
für längerfristige Arbeiten in umschlossenen Räumen an in Betrieb befindlichem Kanalsystem,

einschließlich der sicherheitstechnischen Maßnahmen der bauausführenden Firma (Eigenüberwachung),
Einrichtungen, Geräte und Unterlagen

Die Vergütung erfolgt einmalig pro Haltung.
Menge: 18,000 St

**02.01.01.0002 Einrichtung der Verkehrssicherung**
Einrichtung der Verkehrssicherung gem. Regel-/Musterplan für die während der Kanalsanierungsarbeiten durchzuführenden Verkehrssicherungsmaßnahmen, einschließlich der verkehrsrechtlichen Anordnung bzw. Genehmigung.
Nach Abschluss der Sanierungsarbeiten ist der Abbau unverzüglich durchzuführen. Die Beantragung der Genehmigung darf nur nach vorheriger Zustimmung des Auftraggebers erfolgen. Der Entwurf des Verkehrszeichenplans ist rechtzeitig vor der Einreichung dem Auftraggeber vorzulegen.

Folgende Leistungen sind im Einheitspreis zu berücksichtigen:
-Auf- und Abbau, ständiges Vorhalten, Betreiben sowie Umsetzen der Verkehrssicherungseinrichtungen entsprechend dem Baufortschrittes
-Bereitstellung aller notwendigen Materialien gemäß StVO, ZTV-SA 97, DIN 18299, Ziffern 4.2.9 und 4.2.10
-Berücksichtigung und Umsetzung der Auflagen von zuständigen Ämtern, der Polizei und weiteren Beteiligten vor Beginn der Arbeiten
-Erstellung des Verkehrszeichenplans
-Beantragung und Einholung der verkehrsrechtlichen Anordnung/Genehmigung
-Zahlung der anfallenden Gebühren
-Teilnahme an erforderlichen Ortsterminen

Die Absperrung erfolgt in ca. 20 verschiedenen Straßen.
Die Vergütung erfolgt einmalig pro Haltung.
Menge: 18,000 St

#### Titel 02.02 vorbereitende Leistungen

##### Bereich 02.02.01 Wasserlenkung

*Hinweis: Hinweis zur Abwasserhaltung für Kanalsanierung*
Die folgenden Positionen dieses Titels beinhalten die Arbeiten zur Abwasserhaltung im Rahmen der Kanalsanierung.
Der AN hat die Abwasserhaltung des Hauptkanals und der Anschlussleitungen während der Dauer der Kanalsanierungsarbeiten zum schadlosen Über-, Ab- bzw. Umleiten der anfallenden Abwassermengen zu gewährleisten, z.B. durch:
- Überpumpen oder mittels Hebeanlagen, soweit möglich aus
  vorhandenen Revisionsschächten bzw. Öffnungen in eine
  geeignete Kanalhaltung
- Absperren und gezielter, schadloser Rückstau bis max.
  Rohrscheitelhöhe und Umleiten im vermaschten Kanalsystem
  (bei begehbaren Profilen in der Regel nicht möglich)
- geschlossene Umleitung innerhalb des Kanals
  (nur bei begehbaren Profilen)
- Außerbetriebnahme von Sinkkästen
- eine Kombination der vorgenannten Möglichkeiten.

Dies betrifft auch die an Schächten angeschlossenen Seitenzuläufe im Einflussbereich der Sanierungsmaßnahme.

Schäden, die bei Ausfall oder unsachgemäßem Betrieb der Anlage entstehen, gehen voll zu Lasten des AN.

Der AN hat beim Absperren und Überpumpen dafür Sorge zu tragen, dass keine Beeinträchtigung durch Rückstau in den Kellerräumen der Anlieger auftreten kann.

Für mehrgeschossige Wohnhäuser ist eine einfache Absperrung der Hausanschlussleitungen mit Absperrblasen nicht zulässig.
Gleiches gilt bei Einfamilienhäusern für längerfristige Absperrungen.

Für begehbare Profile ist zu beachten:
Die Arbeiten sind in der Regel nur bei Trockenwetter durchzuführen. In Straßen, in denen eine oberirdische Führung der Abwasserüberleitung nicht möglich ist, sind unterirdische Abwasserdurchleitungen durch den zu sanierenden Kanal mittels seitlich aufgehängter oder in der Sohle verlegter Ersatzleitungen einzusetzen und zu betreiben. Diese können im Freispiegelgefälle oder mit Pumpen betrieben werden.
Für umfangreichere Sanierungsarbeiten, die mehrere Tage in Anspruch nehmen, ein häufiges Hin- und Herlaufen zwischen Schacht und Arbeitsbereich sowie die Beseitigung von Materialresten und Rückprall erfordern, ist neben dem Arbeitsbereich auch der Zugangsbereich zwischen Einsteigschacht und Arbeitsbereich abwasserfrei zu halten.

Folgende Leistungen sind in die unter dem Titel "Abwasserhaltung (Kanalsanierung)" aufgeführten Positionen einzukalkulieren:
An- und Abtransport, Herstellung und Abbau, Vorhaltung, Betrieb und Überwachung einschl. aller Kosten für Materialien (Absperr- und Durchflussblasen, Rohre, Abzweige und Halterungen, Abmauerungen und Sandsackbarrieren, Pumpen, Schläuche, Stromaggregrate/Stromanschlüsse), Personal, Betriebsstoffe/-mittel, Entsorgungskosten, Erstellung von Protokollen, Nebenarbeiten, hydraulische Dimensionierung, Maßnahmen zur Verhinderung des Rückflusses, Abdichten der vorh. Rohrleitungen, Überfahrrampen bei oberirdischer Überleitung,  Sicherung der ausgelegten Schläuche und Leitungen, Vorhaltung von Ersatzpumpen und Notstromaggregate in ausreichender Stückzahl auf der Baustelle während der gesamten Bauzeit.

Ferner ist auch das Erstellen und Beseitigen von Abmauerungen (Dicke nach stat. Erfordernissen mit Nachweis durch AN), bei begehbaren Profilen ferner das Erschwernis für geschlossene Umleitungen innerhalb des Kanals, das Leerpumpen nach dem Einrichten der Wasserhaltung, nach der Reinigung sowie die Restentleerung und Trocknung der zu sanierenden Stellen im Sohlbereich einzukalkulieren.

Das Wasserhaltungskonzept ist der örtlichen Bauüberwachung des AG rechtzeitig vor Einrichtung vorzulegen und durch diese freigeben zu lassen.

Kanallängen für die Überleitung, Sohlhöhen für die Bestimmung von geodätischen Förderhöhen etc. sind den beigefügten Planunterlagen zu entnehmen.

Eine Vergütung erfolgt nur bei tatsächlicher Ausführung dieser Arbeiten. Der Nachweis ist über Skizzen und Fotos zu dokumentieren.

Gegebenenfalls erforderlicher Nachunternehmereinsatz ist entsprechend zu berücksichtigen.

**02.02.01.0001 Erstellung Wasserhaltungskonzept (Abschnitt Reparatur)**
Erstellung eines Konzeptes zur Wasserhaltung des Hauptkanals und der Anschlussleitungen, für den im Abschnitt Reparatur enthaltenen Sanierungsarbeiten der Haltungen .
Zusammenstellung mit Angabe von Lage und geplantes Verfahren und entsprechenden Fotos.
Menge: 1,000 St

**02.02.01.0002 Aufrechterhaltung der Vorflut des Hauptkanals h = 200 - 450 mm während Kanalsanierung durch Überpumpen/Hebeanlagen (Reparatur)**
Aufrechterhaltung der Vorflut des Hauptkanals während der gesamten Bauzeit der Kanalsanierungsarbeiten durch Überpumpen/Hebeanlagen in Rohr- und Schlauchsystemen,
zum schadlosen Überleiten der anfallenden Abwassermengen,
für Reparaturarbeiten.

Entwässerungsart: Schmutz-, Regen- oder Mischwasser
Profil: Kreis- und Eiprofile
Lichte Profilhöhe Hauptkanal: 200 bis 450 mm
Mittlere Einzellänge der Haltungen: 35 m

Fördermenge: bis 25 l/s

Abrechnung je Haltung als 1 St.
Fiktive Schächte (z.B. Einleitpunkte oder Lüftungen) ohne Einstieg zählen nicht als haltungsbildend.
Menge: 2,000 St

**02.02.01.0003 Aufrechterhaltung der Vorflut des Hauptkanals h > 450 - 900 mm während Kanalsanierung durch Überpumpen/Hebeanlagen (Reparatur)**
Aufrechterhaltung der Vorflut des Hauptkanals während der gesamten Bauzeit der Kanalsanierungsarbeiten durch Überpumpen/Hebeanlagen in Rohr- und Schlauchsystemen,
zum schadlosen Überleiten der anfallenden Abwassermengen,
für Reparaturarbeiten.

Entwässerungsart: Schmutz-, Regen- oder Mischwasser
Profil: Kreis- und Eiprofile
Lichte Profilhöhe Hauptkanal: über 450 bis 900 mm
Mittlere Einzellänge der Haltungen: 30 m

Fördermenge: bis 42 l/s

Abrechnung je Haltung als 1 St.
Fiktive Schächte (z.B. Einleitpunkte oder Lüftungen) ohne Einstieg zählen nicht als haltungsbildend.
Menge: 1,000 St

**02.02.01.0004 Rückhaltung der Vorflut des Hauptkanals h = 200 - 450 mm während Kanalsanierung**
Abwasserhaltung des Hauptkanals durch Rückstau oder teilweisen Rückstau im Kanalsystem während der gesamten Bauzeit der Kanalsanierungsarbeiten.

Entwässerungsart: Schmutz-, Regen- oder Mischwasser
Profil: Kreis- und Eiprofile
Lichte Profilhöhe Hauptkanal: 200 bis 450 mm
Mittlere Einzellänge der Haltungen: 35 'm

Abrechnung je Haltung als 1 St.
Fiktive Schächte (z.B. Einleitpunkte oder Lüftungen) ohne Einstieg zählen nicht als haltungsbildend.
Menge: 13,000 St

**02.02.01.0005 Rückhaltung der Vorflut des Hauptkanals h > 450 - 900 mm während Kanalsanierung**
Abwasserhaltung des Hauptkanals durch Rückstau oder teilweisen Rückstau im Kanalsystem während der gesamten Bauzeit der Kanalsanierungsarbeiten.

Entwässerungsart: Schmutz-, Regen- oder Mischwasser
Profil: Kreis- und Eiprofile
Lichte Profilhöhe Hauptkanal: 450 bis 900 mm
Mittlere Einzellänge der Haltungen: 30m

Abrechnung je Haltung als 1 St.
Fiktive Schächte (z.B. Einleitpunkte oder Lüftungen) ohne Einstieg zählen nicht als haltungsbildend.
Menge: 2,000 St

##### Bereich 02.02.02 Reinigung

*Hinweis: Hinweis Reinigungsarbeiten*
Die folgenden Positionen dieses Titels umfassen die Reinigungsarbeiten von Abwasseranlagen. Diese Arbeiten sind gemäß den Vorgaben der DWA-M 149-5 auszuführen und dürfen nur von Unternehmen durchgeführt werden, die das Gütezeichen Kanalbau der Beurteilungsgruppe R besitzen. Auf Verlangen des Auftraggebers sind entsprechende Nachweise vorzulegen.

Folgende Leistungen sind in den Einheitspreis einzukalkulieren und werden nicht gesondert vergütet:
- An- und Abfahrt sämtlicher Fahrzeuge und Geräte
- Vorhalten und Betreiben der Geräte
- Herstellung und Abbau einschl. aller erforderlichen Anlagen
- Kosten des Spülwassers
- alle Umrüst- und Umsetzarbeiten
- Bedienungspersonal
- Betriebsstoffe/-mittel
- Erstellung von Protokollen
- sämtliche Nebenarbeiten

Der in den Positionen angegebene Verschmutzungsgrad bezieht sich auf den vorhandenen Kanalquerschnitt.

**02.02.02.0001 Kanalreinigung Hauptkanal h <= 400 mm, Verschmutzungsgrad <= 20 %**
Reinigen des Abwasserhauptkanals mit kombinierten Hochdruckspül- und Sauggeräten, ggfs. mit mechanischem Räumgerät, z.B. Reinigungsbürste, Spülschlauch und Kanalsauger.
Transport und Entsorgung des Räumgutes werden gesondert vergütet.

Entwässerungsart: Schmutz-, Regen- oder Mischwasser
Profil: Kreis-, Ei- und Sonderprofile
Lichte Profilhöhe: bis 400 mm
Verschmutzungsgrad: bis 20 %
Spüldruck: 60 bis 80 bar an der Düse
Menge: 480,000 m

**02.02.02.0002 Kanalreinigung Hauptkanal h <= 400 mm, Verschmutzungsgrad > 20 - 40 %**
Reinigen des Abwasserhauptkanals mit kombinierten Hochdruckspül- und Sauggeräten, ggfs. mit mechanischem Räumgerät, z.B. Reinigungsbürste, Spülschlauch und Kanalsauger.
Transport und Entsorgung des Räumgutes werden gesondert vergütet.

Entwässerungsart: Schmutz-, Regen- oder Mischwasser
Profil: Kreis-, Ei- und Sonderprofile
Lichte Profilhöhe: bis 400 mm
Verschmutzungsgrad: größer 20 bis 40 %
Spüldruck: 60 bis 80 bar an der Düse
Menge: 40,000 m

**02.02.02.0003 Kanalreinigung Hauptkanal h > 400 - 700 mm, Verschmutzungsgrad <= 20 %**
Reinigen des Abwasserhauptkanals mit kombinierten Hochdruckspül- und Sauggeräten, ggfs. mit mechanischem Räumgerät, z.B. Reinigungsbürste, Spülschlauch und Kanalsauger.
Transport und Entsorgung des Räumgutes werden gesondert vergütet.

Entwässerungsart: Schmutz-, Regen- oder Mischwasser
Profil: Kreis-, Ei- und Sonderprofile
Lichte Profilhöhe: größer 400 bis 700 mm
Verschmutzungsgrad: bis 20 %
Spüldruck: 60 bis 80 bar an der Düse
Menge: 80,000 m

**02.02.02.0004 Kanalreinigung Hauptkanal h > 400 - 700 mm, Verschmutzungsgrad > 20 - 40 %**
Reinigen des Abwasserhauptkanals mit kombinierten Hochdruckspül- und Sauggeräten, ggfs. mit mechanischem Räumgerät, z.B. Reinigungsbürste, Spülschlauch und Kanalsauger.
Transport und Entsorgung des Räumgutes werden gesondert vergütet.

Entwässerungsart: Schmutz-, Regen- oder Mischwasser
Profil: Kreis-, Ei- und Sonderprofile
Lichte Profilhöhe: größer 400 bis 700 mm
Verschmutzungsgrad: größer 20 bis 40 %
Spüldruck: 60 bis 80 bar an der Düse
Menge: 20,000 m

**02.02.02.0005 Schachtreinigung, Tiefe <= 6 m, Ablagerung <= 20 cm, Kanal h <= 1000 mm**
Schachtreinigung im Hochdruckspülverfahren,
als Vorlauf für die optische Inspektion; sowie den Einstieg für Sanierungsarbeiten
Spülgut aufsaugen, Flüssigphase rückleiten,
Transport und Entsorgung des Räumgutes werden gesondert vergütet.

Tiefe: bis 6 m
Kanalprofil: Kreis-, Ei- und Sonderprofile
Lichte Profilhöhe Hauptkanal: bis 1000 mm
Ablagerungshöhe im Gerinne: bis 20 cm
Menge: 18,000 St

**02.02.02.0006 Schachtreinigung, Tiefe <= 6 m, Ablagerung > 20 - 40 cm, Kanal h <= 1000 mm**
Schachtreinigung im Hochdruckspülverfahren,
als Vorlauf für die optische Inspektion;sowie den Einstieg für Sanierungsarbeiten
Spülgut aufsaugen, Flüssigphase rückleiten,
Transport und Entsorgung des Räumgutes werden gesondert vergütet.

Tiefe: bis 6 m
Kanalprofil: Kreis-, Ei- und Sonderprofile
Lichte Profilhöhe Hauptkanal: bis 1000 mm
Ablagerungshöhe im Gerinne: größer 20 bis 40 cm
Menge: 4,000 St

**02.02.02.0007 Räumgut aus Kanal-/Schachtreinigung aufnehmen, laden und entsorgen**
Räumgut aus Kanal-/Schachtreinigung aufnehmen, laden und zu einer zugelassenen Recyclinganlage / Entsorgungsanlage verbringen.
Abfallschlüssel gemäß AVV: 20 03 06
Der Nachweis der geordneten Verwertung ist unmittelbar zu erbringen. Die Kosten der Verwertung sind einzurechnen und durch Wiegekarten der Annahmestelle zu belegen.
Menge: 5,000 t

##### Bereich 02.02.03 Ortung und Inspektion

*Hinweis: Hinweis zu Inspektionsarbeiten*
Die nachfolgenden Positionen dieses Titels umfassen die Arbeiten zur optischen Inspektion von Kanalanlagen. Diese Arbeiten sind gemäß den Vorgaben der DWA-M 149-5 auszuführen und dürfen ausschließlich von Unternehmen mit dem Gütezeichen Kanalbau der Beurteilungsgruppe I durchgeführt werden. Auf Verlangen des Auftraggebers sind entsprechende Nachweise vorzulegen.

Das voraussichtlich eingesetzte Personal ist im Voraus zu benennen. Der genaue Personaleinsatz muss 1 bis 2 Tage vor Beginn der jeweiligen Inspektion namentlich angegeben werden und darf während des gesamten Inspektionszeitraums nur mit Zustimmung des Auftraggebers geändert werden.

Die Zustandserfassung und -beurteilung hat gemäß DIN EN 13508-2, DWA-M 149-2 und DWA-M 149-3 zu erfolgen. Es ist auf die Vollständigkeit der Notation zu achten, und die Zustandskürzel sind in den Inspektionsprotokollen klar zu dokumentieren.

Die Kamerainspektion und -dokumentation sind, soweit möglich, grundsätzlich entgegen der Fließrichtung durchzuführen.

Folgende Leistungen sind im Einheitspreis enthalten und werden nicht gesondert vergütet:

-An- und Abfahrt aller Fahrzeuge und Geräte
-Bereitstellung und Betrieb der Geräte
-Herstellung und Abbau einschließlich aller erforderlichen -Anlagen
-Kosten für das Spülwasser
-Umrüst- und Umsetzarbeiten
-Personal
-Betriebsstoffe und -mittel
-Erstellung von Protokollen
-Sämtliche Nebenarbeiten

**02.02.03.0001 Optische Inspektion Hauptkanal, h <= 400 mm**
Optische Inspektion mittels Schwenkkopf-Farbkamera mit stufenlos veränderbarer Blickrichtung.
Inkl. Auflisten von Daten, Kennzeichnen von Schäden und Anfertigen von Videoaufzeichnungen.
Foto- und Videomaterial sowie Zuordnung der HA / SK werden gesondert vergütet.

Entwässerungsart: Schmutz-, Regen- oder Mischwasser
Profil: Kreis, Ei- und Sonderprofile
Lichte Profilhöhe: bis 400 mm
Menge: 480,000 m

**02.02.03.0002 Optische Inspektion Hauptkanal, h > 400 - 700 mm**
Optische Inspektion mittels Schwenkkopf-Farbkamera mit stufenlos veränderbarer Blickrichtung.
Inkl. Auflisten von Daten, Kennzeichnen von Schäden und Anfertigen von Videoaufzeichnungen .
Foto- und Videomaterial sowie Zuordnung der HA / SK werden gesondert vergütet.

Entwässerungsart: Schmutz-, Regen- oder Mischwasser
Profil: Kreis, Ei- und Sonderprofile
Lichte Profilhöhe: größer 400 bis 700 mm
Menge: 80,000 m

#### Titel 02.03 Reparatur Haltungen

##### Bereich 02.03.01 Roboterverfahren

*Hinweis: Hinweis zu Roboterverfahren*
Die folgenden Positionen dieses Titels beinhalten den Einsatz eines ferngesteuerten, selbstfahrenden Roboters (Komplettsystem - für alle mit Robotertechnik ausführbaren Arbeiten) zur Reparatur von Schadstellen in Haltungen DN 200 bis DN 700 bzw. im Eiprofil 200/300 bis 500/750.
Die Vorgaben Merkblätter/Arbeitsblätter gem. Baubeschreibung sind einzuhalten.
Der hierfür erforderliche Aufwand ist in den entsprechenden Positionen dieses Titels zu berücksichtigen, wenn nicht gesonderte Positionen dafür vorgesehen sind.

Es werden nur Systeme zugelassen, die mittels Blase und Schalung arbeiten. Das Verpressen mit Packer ist nicht zugelassen.

Folgende Leistungen sind in den Einheitspreis einzukalkulieren und werden nicht gesondert vergütet:
- An- und Abfahrt sämtlicher Fahrzeuge und Geräte
- Vorhalten und Betreiben der Geräte
- alle Umrüst- und Umsetzarbeiten
- Bedienungspersonal
- Betriebsstoffe/-mittel
- Materialien
- Erstellung von Protokollen
- sämtliche Nebenarbeiten

Der Aufwand zur lückenlosen Dokumentation der Arbeitsabläufe als Video auf externem Datenträger ist in die Positionen einzurechnen.

**02.03.01.0001 Schadhafte Anschlussanbindung abdichten, Hauptkanal DN 300 - 600; Anschlussleitung bis DN 200**
Schadhafte, ausgebrochene, zurückliegende oder bis zu 5 cm überstehende Anschlüsse, ohne eindringendes Grundwasser, ab- und ausfräsen, reinigen, Schalungsmanschette und Anschlussabsperrblase setzen, mit lösemittelfreiem, 2-Komponenten-Epoxidharz abdichten. Schalung nach der Aushärtung des Harzes entfernen, einragende Harzreste und Kanten entfernen. Pro durchgeführte Reparatur sind 6 kg Harz einzukalkulieren. Eventueller Mehrverbrauch ist zu dokumentieren.
Rohrmaterial: Beton, Steinzeug, Kurzliner
Rohrdimension: DN 300 bis 600
Anschluss: bis DN 200
Bieterangaben:
Eingesetztes Robotersystem: '.............................................'

verwendetes Epoxidharz: '....................................................'
Menge: 1,000 St

*Hinweis: Hinweis zum Anschlusspassstück (Hutprofil)*
Die folgenden Positionen dieses Titels beinhalten das
Abdichten von schadhaften, ausgebrochenen, zurückliegenden Anschlüssen mit mittels Anschlusspassstück gemäß DIN EN ISO 11296-4. Es ist eine formschlüssige Verbindung zwischen Hauptrohr und Anschlussleitung herzustellen.

Beim Einbau der Anschlusspassstückr im Liner ist die Innenfolie auf der gesamten Fläche des Manschettenkragens  mittels Drahtbürste zu entfernen.
Bei Linern ohne Innenfolie ist der Liner auf der Klebfläche mittels Drahtbürste anzurauen.

Das Hauptrohr sowie der Zulauf auf Manschettenlänge
sind mittels Hochdruckreinigung zu reinigen. Reinigung  vom Revisionsschacht aus oder Reinigung mittels Satelliten-Spülgerät vom Hauptkanal aus oder mittels Drahtbürste mit anschließender Wasserhochdruckspülung.
Ohne Reinigungsnachweis erfolgt keine Vergütung der Hausanschlusssanierung.

Es ist davon auszugehen, dass im Anschlusskanal ein
Rohrversatz vorhanden ist. Dieser ist im Einzelfall mittels Roboter zu entfernen. Diese Arbeiten werden nach der entsprechenden Position vergütet.

Folgende Leistungen sind in den Einheitspreis einzukalkulieren und werden nicht gesondert vergütet:
- An- und Abfahrt sämtlicher Fahrzeuge und Geräte
- Vorhalten und Betreiben der Geräte
- alle Umrüst- und Umsetzarbeiten
- Bedienungspersonal
- Betriebsstoffe/-mittel
- Materialien
- Erstellung von Protokollen
- sämtliche Nebenarbeiten
- Reinigung

Der Aufwand zur lückenlosen Dokumentation der Arbeitsabläufe als Video auf externem Datenträger und für die Reinigung ist in die Positionen einzurechnen.

**02.03.01.0002 Anschlusspassstück (Hutprofil l = 150-200 mm), Hauptkanal >= DN 300 - 600**
Anschlusspassstück aus Nadelfilzgewebe oder gleichwertig mit Epoxidharz, Wandstärke 4,5 mm,
entsprechend DIN EN ISO 11296-4, liefern und fachgerecht einbauen. Durch den Einbau der Manschette ist der Anschluss dauerhaft abzudichten.

Die Aushärtung durch UV-Bestrahlung ist nicht
zugelassen.

Rohrdimension: DN 300 bis 600
Anschluss: bis DN 200
Bieterangaben:
Eingesetztes Robotersystem: '...........................................'

Manschetten-Hersteller: '...................................................'

verwendetes Epoxidharz: '.................................................'

verwendetes Trägermaterial: '............................................'

Art der Aushärtung: '..........................................................'
Menge: 4,000 St

**02.03.01.0003 Einrichtung der Fräsroboteranlage bei Reparaturarbeiten zur Entfernung von Hindernissen**
Einrichtung der Fräsroboteranlage bei Reparaturarbeiten zur Beseitigung von Hindernissen.
Es sind sämtliche Auf- und Abbauvorgänge, Umrüst- und Umsetzarbeiten der Roboteranlage außerhalb des Kanals sowie sämtliche Vorgänge zum Einsetzen und Entfernen des Roboters in die Haltungen einzukalkulieren.
Die Einsatzzeit im Kanal wird über die
Positionen '...............'
abgerechnet.

Mit dieser Position wird die Einrichtung einmalig pro Haltung
für Fräsarbeiten bei Reparaturarbeiten ausschließlich zur Entfernung von Hindernissen vergütet.

Voraussetzung für die Abrechnung dieser Position ist, dass reine Fräsarbeiten in einer Haltung angefallen sind, die nicht Leistungsgegenstand anderer Positionen (z.B. Risse abdichten, Abdichtung schadhafter Anschlussanbindung) sind.
Beispiel: Sind bei Reparaturarbeiten in einer Haltung Hindernisse zu fräsen sowie schadhafte Anschlussanbindungen zu sanieren, wird für diese Haltung keine Einrichtung der Fräsroboteranlage vergütet. Der Einrichtungsaufwand hierfür ist in die Position für die Abdichtung der schadhaften Anschlussanbindung einzukalkulieren.
Menge: 5,000 St

**02.03.01.0004 Abfräsen einragender Einläufe im Hauptkanal DN 300-600**
Einragende Einläufe (Stutzen) DN 100-250 trümmerfrei und bündig mit der Rohrinnenwand des Hauptkanals DN 300-600 mittels Fräsroboter abfräsen.

Fräsleistung: ab DN 300 mind. 5 KW

Bieterangaben:
Eingesetztes Verfahren: '.............................'
Menge: 1,000 St

**02.03.01.0005 Kolonne Stundenlohnarbeiten Fräsroboter DN 300-700 mm bei Reparaturarbeiten zur Entfernung von Hindernissen**
Stundenlohnarbeiten durch Kolonne mit Fräsroboter
bei Reparaturarbeiten,
für das Entfernen von festen Ablagerungen (z.B. Beton), Wurzeln, Dichtungen und sonstiger Stoffe, mit geeignetem hydrodynamischen Fräswerkzeug
unter ständiger Kamerabeobachtung
auf Anordnung des AG ausführen,

Diese Position berücksichtigt die Einsatzzeit im Kanal.
Die Abrechnung erfolgt auf Stundennachweis.
Der Aufwand ist dem AG vor Durchführung der Arbeiten anzumelden. Ohne vorherige Anmeldung besteht kein Vergütungsanspruch.

Die Einsatzzeit im Kanal beinhaltet folgende Arbeiten:
- Fahrten im Kanal zu den einzelnen Frässtellen
- Fräszeiten der einzelnen Frässtellen
- Rückfahrten zum Ausgangsschacht
- Zusätzliche Fahrten in Folge erforderlicher Umrüstarbeiten

Der Nachweis der durchgeführten Arbeiten ist durch den AN für die gesamte Einsatzzeit lückenlos in Echtzeit, beginnend mit dem Einsetzen des Sanierungsroboters bis zum Aufnehmen aus dem Ausgangsschacht durch Videodateien pro Haltung auf externem Datenträger zu dokumentieren und ist Voraussetzung für die Abrechnung. Die Vergütung des externen Datenträgers erfolgt über eine gesonderte Position.

Die Leistungen und das Arbeitstempo von Personal und Gerätschaften haben dem branchenüblichen Rahmen zu entsprechen. Pausen werden nicht vergütet.

Rohrdimension: DN '300-700' mm

Fräsleistung: ab DN 300 mind. 5 KW

Bieterangaben:
Eingesetztes Verfahren: '.............................'
Menge: 5,000 h

##### Bereich 02.03.02 Innenmanschetten

*Hinweis: Hinweis zu Edelstahlmanschetten*
Die nachfolgenden Positionen zu den Edelstahlmanschetten beinhalten die Lieferung und den Einbau der Edelstahlmanschetten V4A nach DWA-M143-5.
Es sind grundsätzlich die Quellbänder gegen eindringendes Grundwasser mit zu verbauen und in die Positionen einzukalkulieren.

Die Manschetten müssen den Nachweis der HD-Spülsicherheit gem. DIN 19623 erbringen und sämtliche Materialien müssen umweltverträglich sein.

Die Haltungen bzw. Leitungen müssen vor dem Einbringen der Manschetten in einen Zustand gebracht werden, die eine einwandfreie Reparatur ermöglichen. Darunter ist unter anderem auch die Haltung vorab zu reinigen. Der Aufwand ist in den entsprechenden Positionen zu erfassen.

Die nachfolgenden Leistungen sind in den Einheitspreis einzukalkulieren und werden nicht gesondert vergütet:
- An- und Abfahrt sämtlicher Fahrzeuge und Geräte
- Vorhalten und Betreiben der Geräte
- alle Umrüst- und Umsetzarbeiten
- Bedienungspersonal
- Betriebsstoffe/-mittel
- Materialien
- Erstellung von Protokollen und Nachweisen
- sämtliche Nebenarbeiten

Vom Einbau sind entsprechend Fotos nach Vorbereitung der Manschette außerhalb des Schachtes (Nachweis Installation Quellbänder), der Vorbereiteten Einbaustelle und der eingebauten Manschette zu erstellen und Protokoll beizufügen.
Die Arbeitsabläufe sind als Video auf externen Datenträger zu dokumentieren und in die Position einzurechnen.

**02.03.02.0001 Edelstahlmanschette DN 200**
Liefern und Einbauen einer mechanisch verspannbaren Edelstahlmanschette V4A gemäß DWA-M 143-5
mit allgemeiner bauaufsichtlicher Zulassung in vorhandenen Kanal, mit einem stufenlosen Verriegelungsmechanismus und
einer EPDM Gummimanschettendichtung auf
Kompressionsbasis mit einer einseitigen Aufbördelung als versatzfreie Anbindung an das Altrohr, einschließlich Hochdruckreinigung der Einbaustelle.
Inklusive des Einbaus von Quellbänder gegen eindringendes Grundwasser.
Einbau gemäß Herstellerangaben unter Kamerabeobachtung.
Eine Verklebung ist nicht zugelassen.

Rohrdimension: DN 200
Rohrmaterial: Beton, Steinzeug, Guss
Materialgüte: 1.4404 oder 1.4571

Bieterangaben:
Fabrikat: '........................................................................'

Hersteller: '......................................................................'
Menge: 1,000 St

**02.03.02.0002 Edelstahlmanschette DN 250**
Liefern und Einbauen einer mechanisch verspannbaren Edelstahlmanschette V4A gemäß DWA-M 143-5
mit allgemeiner bauaufsichtlicher Zulassung in vorhandenen Kanal, mit einem stufenlosen Verriegelungsmechanismus und
einer EPDM Gummimanschettendichtung auf
Kompressionsbasis mit einer einseitigen Aufbördelung als versatzfreie Anbindung an das Altrohr, einschließlich Hochdruckreinigung der Einbaustelle.
Inklusive des Einbaus von Quellbänder gegen eindringendes Grundwasser.
Einbau gemäß Herstellerangaben unter Kamerabeobachtung.
Eine Verklebung ist nicht zugelassen.

Rohrdimension: DN 250
Rohrmaterial: Beton, Steinzeug, Guss
Materialgüte: 1.4404 oder 1.4571

Bieterangaben:
Fabrikat: '........................................................................'

Hersteller: '......................................................................'
Menge: 4,000 St

**02.03.02.0003 Edelstahlmanschette DN 300**
Liefern und Einbauen einer mechanisch verspannbaren Edelstahlmanschette V4A gemäß DWA-M 143-5
mit allgemeiner bauaufsichtlicher Zulassung in vorhandenen Kanal, mit einem stufenlosen Verriegelungsmechanismus und
einer EPDM Gummimanschettendichtung auf
Kompressionsbasis mit einer einseitigen Aufbördelung als versatzfreie Anbindung an das Altrohr, einschließlich Hochdruckreinigung der Einbaustelle.
Inklusive des Einbaus von Quellbänder gegen eindringendes Grundwasser.
Einbau gemäß Herstellerangaben unter Kamerabeobachtung.
Eine Verklebung ist nicht zugelassen.

Rohrdimension: DN 300
Rohrmaterial: Beton, Steinzeug, Guss
Materialgüte: 1.4404 oder 1.4571

Bieterangaben:
Fabrikat: '........................................................................'

Hersteller: '......................................................................'
Menge: 6,000 St

**02.03.02.0004 Edelstahlmanschette DN 400**
Liefern und Einbauen einer mechanisch verspannbaren Edelstahlmanschette V4A gemäß DWA-M 143-5
mit allgemeiner bauaufsichtlicher Zulassung in vorhandenen Kanal, mit einem stufenlosen Verriegelungsmechanismus und
einer EPDM Gummimanschettendichtung auf
Kompressionsbasis mit einer einseitigen Aufbördelung als versatzfreie Anbindung an das Altrohr, einschließlich Hochdruckreinigung der Einbaustelle.
Inklusive des Einbaus von Quellbänder gegen eindringendes Grundwasser.
Einbau gemäß Herstellerangaben unter Kamerabeobachtung.
Eine Verklebung ist nicht zugelassen.

Rohrdimension: DN 400
Rohrmaterial: Beton, Steinzeug, Guss
Materialgüte: 1.4404 oder 1.4571

Bieterangaben:
Fabrikat: '........................................................................'

Hersteller: '......................................................................'
Menge: 1,000 St

**02.03.02.0005 Edelstahlmanschette DN 600**
Liefern und Einbauen einer mechanisch verspannbaren Edelstahlmanschette V4A gemäß DWA-M 143-5
mit allgemeiner bauaufsichtlicher Zulassung in vorhandenen Kanal, mit einem stufenlosen Verriegelungsmechanismus und
einer EPDM Gummimanschettendichtung auf
Kompressionsbasis mit einer einseitigen Aufbördelung als versatzfreie Anbindung an das Altrohr, einschließlich Hochdruckreinigung der Einbaustelle.
Inklusive des Einbaus von Quellbänder gegen eindringendes Grundwasser.
Einbau gemäß Herstellerangaben unter Kamerabeobachtung.
Eine Verklebung ist nicht zugelassen.

Rohrdimension: DN 600
Rohrmaterial: Beton, Steinzeug, Guss
Materialgüte: 1.4404 oder 1.4571

Bieterangaben:
Fabrikat: '........................................................................'

Hersteller: '......................................................................'
Menge: 2,000 St

##### Bereich 02.03.03 Kurzliner

*Hinweis: Hinweis zu Kurzlinerverfahren*
Die folgenden Positionen dieses Titels beinhalten die Reparatur von Schadstellen in drucklosen Abwasserkanälen und Rohrleitungen durch vor Ort härtende, vollflächig verklebte Kurzliner.

DiegeltendenMerkblätter und Arbeitsblätter gem. Baubeschreibung für z.B. Reinigung, Vorfräsen, Mindest- und Überlappungslängen, Mindestwanddicken sind einzuhalten.

Unmittelbar vor dem Einbau der Kurzliner ist der Kanal mit der Rotationsdüse ablagerungsfrei zu reinigen. Der Zustand ist mittels optischer Inspektionseinheit zu dokumentieren.
Grundsätzlich ist der Kanal während des Einbauvorgangs
durch Absperren oder Überpumpen wasserfrei zu halten.
Die Positionierung muss mittels optischer Inspektionseinheit erfolgen.

Folgende Leistungen werden nur bei Erfordernis und auf Anforderung der Bauüberwachung bzw. des AG gemäß separater Positionen gesondert vergütet:
- Aufrechterhaltung der Vorflut mittels Überpumpen
- Prüfung der instandgesetzten Schadstellen gemäß DIN EN 1610 und DWA-A 139 auf Dichtheit

Folgende Leistungen sind in den Einheitspreis einzukalkulieren und werden nicht gesondert vergütet:
- An- und Abfahrt sämtlicher Fahrzeuge und Geräte
- Vorhalten und Betreiben der Geräte
- alle Umrüst- und Umsetzarbeiten
- Bedienungspersonal
- Betriebsstoffe/-mittel
- Materialien
- Anschleifen- bzw. Anfräsen der zu reparierenden
  Stelle
- Reinigung der kompletten Haltung nach dem Anschleifen
  sowie unmittelbar vor dem Einbau des Kurzliners
- Rückhaltung der Vorflut für den kompletten
  Sanierungsvorgang mittels einer Absperrblase
- Erstellung von Protokollen
- sämtliche Nebenarbeiten

Der Aufwand zur lückenlosen Dokumentation der Arbeitsabläufe als Video auf externem Datenträger ist in die Positionen einzurechnen.

**02.03.03.0001 Kurzliner DN 200 - 250, L = 1,30 m**
Kurzliner aus korrosionsbeständigem Trägermaterial (ECR-Glasfasergewebe), mit Epoxidharz getränkt,
an der Schadstelle einbauen.

Baulänge: 1,30 m
Rohrmaterial: Beton, Steinzeug
Rohrdimension: DN 200 bis 250

Bieterangaben:
Angebotenes System: '........................................................'

Angebotenes Epoxidharz: '..................................................'

Bezeichnung des Trägermaterials: '....................................'

Gewicht des Trägermaterials g/m2: '....................................'

Anzahl der Trägermaterial-Lagen St: '....................................'
Menge: 2,000 St

**02.03.03.0002 Kurzliner DN 300 - 350, L = 1,30 m**
Kurzliner aus korrosionsbeständigem Trägermaterial (ECR-Glasfasergewebe), mit Epoxidharz getränkt,
an der Schadstelle einbauen.

Baulänge: 1,30 m
Rohrmaterial: Beton, Steinzeug
Rohrdimension: DN 300 bis 350

Bieterangaben:
Angebotenes System: '........................................................'

Angebotenes Epoxidharz: '..................................................'

Bezeichnung des Trägermaterials: '....................................'

Gewicht des Trägermaterials g/m2: '....................................'

Anzahl der Trägermaterial-Lagen St: '....................................'
Menge: 3,000 St

**02.03.03.0003 Kurzliner DN 500 - 550, L = 1,30 m**
Kurzliner aus korrosionsbeständigem Trägermaterial (ECR-Glasfasergewebe), mit Epoxidharz getränkt,
an der Schadstelle einbauen.

Baulänge: 1,30 m
Rohrmaterial: Beton, Steinzeug
Rohrdimension: DN 500 bis 550

Bieterangaben:
Angebotenes System: '........................................................'

Angebotenes Epoxidharz: '..................................................'

Bezeichnung des Trägermaterials: '....................................'

Gewicht des Trägermaterials g/m2: '....................................'

Anzahl der Trägermaterial-Lagen St: '....................................'
Menge: 1,000 St

**02.03.03.0004 Mehrlänge Kurzliner DN 200 - 250**
Zulage für Mehrlänge Kurzliner DN 200-250
Menge: 0,500 m

**02.03.03.0005 Mehrlänge Kurzliner DN 300 - 350**
Zulage für Mehrlänge Kurzliner DN 300-350
Menge: 1,000 m

**02.03.03.0006 Mehrlänge Kurzliner DN 500 - 550**
Zulage für Mehrlänge Kurzliner DN 500-550
Menge: 0,500 m

**02.03.03.0007 Öffnungen herstellen im Kurzliner, Anschluss DN 100 - 250**
Öffnungen im Kurzliner für Anschlüsse mittels Roboter herstellen. Die Zulaufkontur ist sauber mittels einer Stahlbürste aufzufräsen.

Die Arbeitsabläufe sind als Video auf Datenträger zu dokumentieren und in die Position einzurechnen.

Hauptkanal: DN 200 bis 600
Anschluss: DN 100 bis DN 250

Bieterangaben:
Angabe der Öffnungstechnik und ggf. der verwendeten
Verfahren: '.............................................'
Menge: 3,000 St

#### Titel 02.04 Stundenlohnarbeiten

##### Bereich 02.04.01 Stundenlohnarbeiten

**02.04.01.0001 Kolonne Stundenlohnarbeiten Kanalsanierungsroboter**
Stundenlohnarbeiten durch Kolonne mit Kanalsanierungsroboter für das Fräsen und das Verpressen/ Verspachteln von Schadstellen auf Anordnung des AG ausführen,

Diese Position berücksichtigt die Einsatzzeit im Kanal.
Die Abrechnung erfolgt auf Stundennachweis.
Der Aufwand ist dem AG vor Durchführung der Arbeiten anzumelden. Ohne vorherige Anmeldung besteht kein Vergütungsanspruch.

Die Einsatzzeit im Kanal beinhaltet folgende Arbeiten:
- Fahrten im Kanal zu den einzelnen Sanierungsstellen
- Sanierungszeiten der einzelnen Sanierungsstellen
- Rückfahrten zum Ausgangsschacht
- Zusätzliche Fahrten in Folge erforderlicher Umrüstarbeiten

Der Nachweis der durchgeführten Arbeiten ist durch den AN für die gesamte Einsatzzeit lückenlos in Echtzeit, beginnend mit dem Einsetzen des Sanierungsroboters bis zum Aufnehmen aus dem Ausgangsschacht durch Videodateien pro Haltung auf externem Datenträger zu dokumentieren und ist Voraussetzung für die Abrechnung. Die Vergütung des externen Datenträgers erfolgt über eine gesonderte Position.

Die Leistungen und das Arbeitstempo von Personal und Gerätschaften haben dem branchenüblichen Rahmen zu entsprechen. Pausen werden nicht vergütet.

Fräsleistung: ab DN 300 mind. 5 KW

Bieterangaben:
Eingesetztes Robotersystem: '..................................................'
Menge: 10,000 h
